# PROYECTO IMPLANTACION GYM CL. ERVEDELO 10 OURENSE

- Propiedad del archivo: SOFT S.A.
- Formato: FIEBDC-3/2002
- Programa: Presto 8.8
- Fecha de los precios: 27/06/2024
- Divisa: EUR
- Código: PV05 (31/01/2000)
Importe: 234649.27
TIPO DE OBRA : REFORMA BAJO COMERCIAL PARA CENTRO DEPORTIVO
PROPIEDAD : DISTRITO ESTUDIO
SITUACIÓN : CALLE ERVEDELO 10

## 001 DEMOLICIONES (07/02/2008)
Importe: 10899.85

**001.02** m. LEVANTADO BARANDILLAS A MANO (07/02/2008)
9.73 m. × 13.16 = 128.05
Levantado de barandillas de cualquier tipo, por medios manuales, incluso limpieza y retirada de escombros a pie de carga, sin transporte a vertedero y con p.p. de medios auxiliares, sin medidas de protección colectivas.

| Código | Ud | Descripción | Rendimiento | Precio |
|---|---|---|---|---|
| O01OA050 | h. | Ayudante (mano de obra; 07/02/2008) | 0 | 20.72 |
| O01OA070 | h. | Peón ordinario (mano de obra; 27/07/2026) | 0 | 0 |

Claves: vertedero, barandilla, medio, manual, limpieza, pie, auxiliar, protección, colectivo, escombro, transporte, carga, levantar

| Medición | Uds. | Largo | Parcial |
|---|---|---|---|
| Hueco escalera | 2 | 3.83 | 7.660 |
|  | 1 | 2.07 | 2.070 |
| Total |  |  | 9.73 |

**001.03** ud LEVANT.INSTALAC.ELÉCTRICA LOCAL COMERCIAL (07/02/2008)
1 ud × 493.45 = 493.45
Levantado de canalizaciones eléctricas y de telefonía de local comercial, por medios manuales, incluso desmontaje previo de líneas y mecanismos, limpieza y retirada de escombros a pie de carga, sin transporte a vertedero y con p.p. de medios auxiliares.

| Código | Ud | Descripción | Rendimiento | Precio |
|---|---|---|---|---|
| O01OB210 | h. | Oficial 2ª electricista (mano de obra; 11/01/2026) | 0 | 27.09 |
| O01OA040 | h. | Oficial segunda (mano de obra; 07/02/2008) | 0 | 21.44 |
| O01OA070 | h. | Peón ordinario | 0 | 0 |

Claves: limpieza, medio, desmontable, vivienda, manual, teléfono, eléctrico, canalización, pie, línea, mecanismo, auxiliar, escombro, vertedero, transporte, previo, carga, levantar

**001.04** ud LEVANT.INST.FONT./DESAG. LOCAL COMERCIAL (07/02/2008)
1 ud × 383.78 = 383.78
Levantado de tuberías de fontanería y de desagües de local comercial, por medios manuales, incluso limpieza y retirada de escombros a pie de carga, sin transporte a vertedero y con p.p. de medios auxiliares, sin medidas de protección colectivas.

| Código | Ud | Descripción | Rendimiento | Precio |
|---|---|---|---|---|
| O01OB180 | h. | Oficial 2ª fontanero calefactor (mano de obra; 07/02/2008) | 0 | 21.43 |
| O01OA040 | h. | Oficial segunda | 0 | 21.44 |
| O01OA070 | h. | Peón ordinario | 0 | 0 |

Claves: medio, desagüe, transporte, escombro, levantar, fontanería, vivienda, colectivo, manual, limpieza, protección, tubería, auxiliar, pie, vertedero, carga

**001.06** ud LEVANTADO INSTALACION DE CLIMATIZACION EXISTENTE (07/02/2008)
1 ud × 548.27 = 548.27
Levantado de tuberías de calefacción y fijaciones de una vivienda normal, por medios manuales, incluso limpieza y retirada de escombros a pie de carga, sin transporte a vertedero y con p.p. de medios auxiliares.

| Código | Ud | Descripción | Rendimiento | Precio |
|---|---|---|---|---|
| O01OA040 | h. | Oficial segunda | 0 | 21.44 |
| O01OA070 | h. | Peón ordinario | 0 | 0 |

Claves: auxiliar, medio, levantar, tubería, calefacción, fijación, vivienda, limpieza, escombro, pie, carga, vertedero, transporte, manual

**001.07** m2 LEVANT.CARP.EN TABIQUES MANO (07/02/2008)
4.205 m2 × 16.45 = 69.17
Levantado de carpintería de cualquier tipo en tabiques, incluidos cercos, hojas y accesorios, por medios manuales, incluso limpieza y retirada de escombros a pie de carga, sin transporte a vertedero y con p.p. de medios auxiliares, sin medidas de protección colectivas.

| Código | Ud | Descripción | Rendimiento | Precio |
|---|---|---|---|---|
| O01OA050 | h. | Ayudante | 0 | 20.72 |
| O01OA070 | h. | Peón ordinario | 0 | 0 |

Claves: escombro, manual, accesorio, hoja, cerco, tabiquería, carpintería, levantar, medio, auxiliar, limpieza, protección, carga, transporte, pie, vertedero, colectivo

| Medición | Uds. | Ancho | Alto | Parcial |
|---|---|---|---|---|
| Ventana paso a zona del fondo | 2 | 1 | 1 | 2.000 |
| Puerta corredera existente al fondo del local | 1 | 1.05 | 2.1 | 2.205 |
| Total |  |  |  | 4.205 |

**001.09** ud TRANSPORTE DE CONTENEDOR DE 8 M3 ESC. MEZCLA (27/07/2026)
8 ud × 285.09 = 2280.72
SUMINISTRO, RETIRADA Y TRANSPORTE A VERTEDERO AUTORIZADO DE CADA CONTENEDOR DE 8 M3 DE ESCOMBRO MEZCLA, SIN INCLUIR TASAS DE OCUPACIÓN VÍA PÚBLICA

**001.10** m2 DEMOLICIÓN FALSO TECHO CONTINUO PLACAS ESCAYOLA, YESO, CORCHO O (27/07/2026)
180 m2 × 8.9 = 1602.00
Demolición de falsos techos continuos de placas de escayola, yeso, corcho o material similar, por medios manuales, incluso desmontaje de aparatos y mecanismos instalados en él, acopio de los mismos, limpieza y retirada de escombros a pie de carga, sin transporte al vertedero y con parte proporcional de medios auxiliares. Según RD 105/2008 y NTE-ADD. Medición de superficie realmente ejecutada. Base de precios de la Construcción de la Comunidad de Madrid. Precio particularizado para el Área 3.

| Código | Ud | Descripción | Rendimiento | Precio |
|---|---|---|---|---|
| CM3O01OA070 | h | Peón ordinario (mano de obra; 27/07/2026) | 0 | 0 |

| Medición | Uds. | Parcial |
|---|---|---|
| Local completo | 180 | 180.000 |
| Total |  | 180 |

**001.12** m2 DEMOLICIÓN TRASDOSADO EXISTENTE EN PAREDES A MANO (27/07/2026)
333.84 m2 × 12.25 = 4089.54
Demolición de tabique de yeso laminado de 72 mm de espesor, por medios manuales, formado por una placa por cara, con desmontaje de perfilería de chapa de acero galvanizada, incluso limpieza y retirada de escombros a pie de carga, sin transporte al vertedero y con parte proporcional de medios auxiliares. Según RD 105/2008 y NTE-ADD. Medición de superficie realmente ejecutada. Base de precios de la Construcción de la Comunidad de Madrid. Precio particularizado para el Área 3.

| Código | Ud | Descripción | Rendimiento | Precio |
|---|---|---|---|---|
| CM3O01OA070 | h | Peón ordinario | 0 | 0 |

| Medición | Uds. | Largo | Alto | Parcial |
|---|---|---|---|---|
| Local completo | 1 | 78 | 4.28 | 333.840 |
| Total |  |  |  | 333.84 |

**001.13** PA DESALOJO DE MOBILIARIO EN PLANTA BAJA (27/07/2026)
1 PA × 493.45 = 493.45

**001.14** u TALADRO FORJADO HORMIGÓN D=110-120 mm e=30 cm
6 u × 104.17 = 625.02
Taladro sobre forjado de hormigón, con un espesor máximo de 30 cm, para un diámetro de taladro de 110-120 mm, realizado mediante máquina de perforación con barrena hueca con corona de widia, con refrigeración de corona con agua; válido para soportes en vertical o inclinados; incluyendo replanteo de taladro, implantación del equipo, preparación de la zona de trabajo y ejecución del taladro; incluida parte proporcional de transporte de maquinaria, desmontaje y limpieza del tajo y retirada de escombros a pie de carga. Medida la unidad ejecutada. Base de precios de la Construcción de la Comunidad de Madrid. Precio particularizado para el Área 3.

| Código | Ud | Descripción | Rendimiento | Precio |
|---|---|---|---|---|
| CM3O01OA070 | h | Peón ordinario | 0 | 0 |
| CM3P33BTH160 | u | Taladro hormigón forjado D=110-120 mm e=30 cm (material) | 0 | 42.85 |
| CM3P01DW050 | m3 | Agua (material) | 0 | 1.92 |

**001.15** u DEMOL. MURO LADR. MACIZO A MANO PARA PASO CONDUCTO 400x200mm (27/07/2026)
2 u × 93.2 = 186.40
Demolición, por medios manuales, de fábrica de ladrillo macizo recibido con mortero de cemento, i/retirada de escombros a pie de carga y p.p. de maquinaria auxiliar de obra.

| Código | Ud | Descripción | Rendimiento | Precio |
|---|---|---|---|---|
| O01OA060 | h. | Peón especializado (mano de obra; 27/07/2026) | 0 | 0 |
| O01OA070 | h. | Peón ordinario | 0 | 0 |

Claves: demolición, escombro, medio, manual, fábrica, ladrillo, mortero, cemento, pie, carga, maquinaria, auxiliar, macizo

| Medición | Uds. | Parcial |
|---|---|---|
| Apertura hueco rejilla fachada posterior | 2 | 2.000 |
| Total |  | 2 |

## 01 ALBAÑILERIA (11/01/2008)
Importe: 21999.68

**01.01** m2 TABIQUE PYL PLACA DOBLE HIDRÓF. 1 CARA AISL. MW (13H1+13A)+48+(2 (27/03/2018)
50.838 m2 × 65.79 = 3344.63
Tabique de sistema de paneles de yeso laminado (PYL) de placa múltiple, formado por 1 una placa hidrófuga de baja absorción (Tipo H1 según UNE-EN 520:2005+A1:2010) de 13 mm de espesor y 1 placa estándar (Tipo A según UNE-EN 520:2005+A1:2010) de 13 mm de espesor atornillada a una cara; y 2 placas estándar (Tipo A según UNE-EN 520:2005+A1:2010) de 13 mm de espesor al otro lado de una estructura de acero galvanizado, de canales horizontales de 48 mm de ancho y montantes verticales, con una modulación de 400 mm de separación a ejes entre montantes, con aislamiento térmico-acústico en el interior del tabique formado por panel de lana mineral (MW). Totalmente terminado para acabado mínimo Nivel Q1 ó Q2, listo para imprimar, revestir, pintar o decorar; i/p.p. de tratamientos de juntas, esquinas y huecos, pasos de instalaciones, pastas, cintas, guardavivos, tornillería, bandas de estanqueidad, limpieza y medios auxiliares. Conforme a CTE DB-SI, CTE DB-HE, CTE DB-HR, UNE 102043:2013, ATEDY y NTE-PTP. Compatible con particiones P4.2 según el Catálogo de Elementos Constructivos del CTE. Materiales con marcado CE y DdP (Declaración de Prestaciones) según Reglamento Europeo (UE) 305/2011. Base de precios de la Construcción de la Comunidad de Madrid. Precio particularizado para el Área 3.Con banda de aislamiento en base de techo y suelo

| Código | Ud | Descripción | Rendimiento | Precio |
|---|---|---|---|---|
| CM3O01OA030 | h | Oficial primera (mano de obra) | 0 | 30.15 |
| CM3O01OA050 | h | Ayudante (mano de obra) | 0 | 27.52 |
| CM3P04PHH010 | m2 | Placa yeso laminado hidrófuga baja absorción (Tipo H1) 13 mm (material) | 0 | 14.13 |
| CM3P04PS030 | m2 | Placa yeso laminado estándar 13 mm (Tipo A) (material) | 0 | 8.31 |
| CM3P07TL990 | m2 | Panel lana mineral (MW) 45 mm (0,036 W/mK) (material) | 0 | 5.57 |
| CM3P04PNB010 | m | Banda estanqueidad perimetral PYL 50 mm (material) | 0 | 0.67 |
| CM3P04PPC020 | m | Canal tabiquería PYL 48 mm (material) | 0 | 1.48 |
| CM3P04PPM020 | m | Montante tabique PYL 46 mm (material) | 0 | 1.66 |
| CM3P04POP010 | u | Tornillo fijación PYL a perfil metálico e<0,75 mm (PM) 3,5x25 mm (material) | 0 | 0.01 |
| CM3P04POP020 | u | Tornillo fijación PYL a perfil metálico e<0,75 mm (PM) 3,5x35 mm (material) | 0 | 0.01 |
| CM3P04POC020 | u | Tornillo fijación entre perfiles metálicos (MM) 3,5x9,5 mm (material) | 0 | 0.01 |
| CM3P04PNA010 | kg | Pasta de agarre PYL estándar (material) | 0 | 0.92 |
| CM3P04PNJ010 | kg | Pasta para juntas PYL estándar (material) | 0 | 1.86 |
| CM3P04PNJ020 | kg | Pasta para juntas PYL ambiente húmedo (material) | 0 | 2.66 |
| CM3P04PNC010 | m | Cinta de juntas PYL (rollo 150 m) (material) | 0 | 0.06 |
| CM3P04PNC020 | m | Cinta guardavivos PYL (rollo 30 m) (material) | 0 | 1.01 |
| %PM0050 | % | Pequeño Material (27/03/2018) | 0.5 % |  |
| 01.01.01 | ml | LAMINA ACUSTICA EN BASE DE TABIQUE (07/05/2026) | 0 | 3.87 |

| Medición | Uds. | Largo | Alto | Parcial |
|---|---|---|---|---|
| Tabique cerramiento sala | 1 | 8.42 | 4.28 | 36.038 |
| Tabique cerramiento sala hacia vestibulo | 1 | 5 | 4.28 | 21.400 |
|  | -1 | 2 | 3.3 | -6.600 |
| Total |  |  |  | 50.838 |

**01.02** m2 TABIQUE PYL PLACA DOBLE HIDRÓF. AISL. (15H1+15A)+48+(15A+15H1 (27/03/2018)
92.448 m2 × 78.95 = 7298.77
Tabique de sistema de paneles de yeso laminado (PYL) de placa múltiple, formado por 1 una placa hidrófuga de baja absorción (Tipo H1 según UNE-EN 520:2005+A1:2010) de 15 mm de espesor y 1 placa estándar (Tipo A según UNE-EN 520:2005+A1:2010) de 15 mm de espesor atornillada a cada lado de una estructura de acero galvanizado, de canales horizontales de 48 mm de ancho y montantes verticales, con una modulación de 400 mm de separación a ejes entre montantes, con aislamiento térmico-acústico en el interior del tabique formado por panel de lana mineral (MW). Totalmente terminado para acabado mínimo Nivel Q1 ó Q2, listo para imprimar, revestir, pintar o decorar; i/p.p. de tratamientos de juntas, esquinas y huecos, pasos de instalaciones, pastas, cintas, guardavivos, tornillería, bandas de estanqueidad, limpieza y medios auxiliares. Conforme a CTE DB-SI, CTE DB-HE, CTE DB-HR, UNE 102043:2013, ATEDY y NTE-PTP. Medido deduciendo huecos mayores a 2 m2. Materiales con marcado CE y DdP (Declaración de Prestaciones) según Reglamento Europeo (UE) 305/2011. Base de precios de la Construcción de la Comunidad de Madrid. Precio particularizado para el Área 3.

| Código | Ud | Descripción | Rendimiento | Precio |
|---|---|---|---|---|
| CM3O01OA030 | h | Oficial primera | 0 | 30.15 |
| CM3O01OA050 | h | Ayudante | 0 | 27.52 |
| CM3P04PHH020 | m2 | Placa yeso laminado hidrófuga baja absorción (Tipo H1) 15 mm (material) | 0 | 16.37 |
| CM3P04PS040 | m2 | Placa yeso laminado estándar 15 mm (Tipo A) (material) | 0 | 9.61 |
| CM3P04PNB010 | m | Banda estanqueidad perimetral PYL 50 mm | 0 | 0.67 |
| CM3P04PPC020 | m | Canal tabiquería PYL 48 mm | 0 | 1.48 |
| CM3P04PPM020 | m | Montante tabique PYL 46 mm | 0 | 1.66 |
| CM3P04POP010 | u | Tornillo fijación PYL a perfil metálico e<0,75 mm (PM) 3,5x25 mm | 0 | 0.01 |
| CM3P04POP020 | u | Tornillo fijación PYL a perfil metálico e<0,75 mm (PM) 3,5x35 mm | 0 | 0.01 |
| CM3P04POC020 | u | Tornillo fijación entre perfiles metálicos (MM) 3,5x9,5 mm | 0 | 0.01 |
| CM3P04PNA010 | kg | Pasta de agarre PYL estándar | 0 | 0.92 |
| CM3P04PNJ010 | kg | Pasta para juntas PYL estándar | 0 | 1.86 |
| CM3P04PNJ020 | kg | Pasta para juntas PYL ambiente húmedo | 0 | 2.66 |
| CM3P04PNC010 | m | Cinta de juntas PYL (rollo 150 m) | 0 | 0.06 |
| CM3P04PNC020 | m | Cinta guardavivos PYL (rollo 30 m) | 0 | 1.01 |
| %PM0050 | % | Pequeño Material | 0.5 % |  |

| Medición | Uds. | Largo | Alto | Parcial |
|---|---|---|---|---|
| VESTUARIO |  |  |  |  |
|  | 1 | 4.3 | 4.28 | 18.404 |
|  | 2 | 2.37 | 4.28 | 20.287 |
|  | 1 | 5.08 | 4.28 | 21.742 |
|  | 2 | 1.8 | 4.28 | 15.408 |
|  | 1 | 2.71 | 4.28 | 11.599 |
|  | 1 | 1.17 | 4.28 | 5.008 |
| Total |  |  |  | 92.448 |

**01.03** m2 EJECUCION DE DOS RAMPAS 150cmx180cm h=8cm (27/07/2026)
6 m2 × 93.2 = 559.20

| Medición | Uds. | Largo | Ancho | Parcial |
|---|---|---|---|---|
| Rampa de paso a sala | 1 | 2 | 1.5 | 3.000 |
| Rampa de paso a vestuarios | 1 | 2 | 1.5 | 3.000 |
| Total |  |  |  | 6 |

**01.04** m2 FALSO TECHO CONTINUO PYL PLACA HIDRÓFUGA 15 mm+LANA (11/01/2008)
40.93 m2 × 50.44 = 2064.51
Falso techo continuo de placas de yeso laminado (PYL) formado por una placa de yeso laminado hidrófuga de baja absorción (Tipo H1 según UNE-EN 520:2005+A1:2010) de 15 mm de espesor, atornillada una estructura de perfiles de chapa de acero galvanizado a base de maestras primarias en C de 60x27 mm, separadas entre ejes entre 500-1200 mm, y suspendidas del forjado o elemento portante mediante cuelgues colocados entre 700-1200 mm, y maestras secundarias fijadas perpendicularmente a las primarias y a distinto nivel mediante piezas de caballete modulados a ejes entre 400-500 mm. Totalmente terminado para acabado mínimo Nivel Q1 ó Q2, listo para imprimar, revestir, pintar o decorar; i/p.p. de tratamiento de juntas, anclajes, suspensiones, cuelgues, tornillería, juntas de estanqueidad y medios auxiliares (excepto elevación y transporte). Conforme a normativa ATEDY. Materiales con marcado CE y DdP (Declaración de prestaciones) según Reglamento (UE) 305/2011. Base de precios de la Construcción de la Comunidad de Madrid. Precio particularizado para el Área 3. CON LANA MINERAL ARENA DE 75mm

| Código | Ud | Descripción | Rendimiento | Precio |
|---|---|---|---|---|
| CM3O01OA030 | h | Oficial primera | 0 | 30.15 |
| CM3O01OA050 | h | Ayudante | 0 | 27.52 |
| CM3P04PHH020 | m2 | Placa yeso laminado hidrófuga baja absorción (Tipo H1) 15 mm | 0 | 16.37 |
| P07AL390 | m2 | Panel lana mineral Arena 75 mm. (material; 11/01/2008) | 0 | 10.27 |
| CM3P04PNB005 | m | Banda estanqueidad perimetral PYL 30 mm (material) | 0 | 0.37 |
| CM3P04PPW010 | m | Perfil acero galvanizado en U PYL 30x30 mm (material) | 0 | 2.22 |
| CM3P04PPO030 | m | Maestra acero galvanizado en C PYL 60x27 mm (material) | 0 | 3.12 |
| CM3P04TO010 | u | Cuelgue regulable combinado falso techo continuo PYL (material) | 0 | 1.77 |
| CM3P04TO040 | u | Varilla de cuelgue 1000 mm falso techo (material) | 0 | 1.01 |
| CM3P04TO020 | u | Conector maestra 60x27 mm falso techo continuo PYL (material) | 0 | 0.49 |
| CM3P04TO030 | u | Caballete maestra 60x27 mm falso techo continuo PYL (material) | 0 | 0.88 |
| CM3P04POP010 | u | Tornillo fijación PYL a perfil metálico e<0,75 mm (PM) 3,5x25 mm | 0 | 0.01 |
| CM3P04PNA010 | kg | Pasta de agarre PYL estándar | 0 | 0.92 |
| CM3P04PNJ020 | kg | Pasta para juntas PYL ambiente húmedo | 0 | 2.66 |
| CM3P04PNC010 | m | Cinta de juntas PYL (rollo 150 m) | 0 | 0.06 |
| %PM0100 | % | Pequeño Material (27/03/2018) | 1 % |  |

| Medición | Uds. | Parcial |
|---|---|---|
| Vestuarios | 34.22 | 34.220 |
| Vestuario adaptado | 6.71 | 6.710 |
| Total |  | 40.93 |

**01.05** m2 FALSO TECHO CONTINUO PYL PLACA ESTÁNDAR 13 mm (27/03/2018)
44 m2 × 37.28 = 1640.32
Falso techo continuo de placas de yeso laminado (PYL) formado una placa de yeso laminado estándar (Tipo A según UNE-EN 520:2005+A1:2010) de 13 mm de espesor atornillada a una estructura de perfiles de chapa de acero galvanizado a base de maestras primarias en C de 60x27 mm, separadas entre ejes entre 500-1200 mm, y suspendidas del forjado o elemento portante mediante cuelgues colocados entre 700-1200 mm, y maestras secundarias fijadas perpendicularmente a las primarias y a distinto nivel mediante piezas de caballete modulados a ejes entre 400-500 mm. Totalmente terminado para acabado mínimo Nivel Q1 ó Q2, listo para imprimar, revestir, pintar o decorar; i/p.p. de tratamiento de juntas, anclajes, suspensiones, cuelgues, tornillería, juntas de estanqueidad y medios auxiliares (excepto elevación y transporte). Materiales con marcado CE y DdP (Declaración de prestaciones) según Reglamento (UE) 305/2011. Base de precios de la Construcción de la Comunidad de Madrid. Precio particularizado para el Área 3.

| Código | Ud | Descripción | Rendimiento | Precio |
|---|---|---|---|---|
| CM3O01OA030 | h | Oficial primera | 0 | 30.15 |
| CM3O01OA050 | h | Ayudante | 0 | 27.52 |
| CM3P04PS030 | m2 | Placa yeso laminado estándar 13 mm (Tipo A) | 0 | 8.31 |
| CM3P04PNB005 | m | Banda estanqueidad perimetral PYL 30 mm | 0 | 0.37 |
| CM3P04PPW010 | m | Perfil acero galvanizado en U PYL 30x30 mm | 0 | 2.22 |
| CM3P04PPO030 | m | Maestra acero galvanizado en C PYL 60x27 mm | 0 | 3.12 |
| CM3P04TO010 | u | Cuelgue regulable combinado falso techo continuo PYL | 0 | 1.77 |
| CM3P04TO040 | u | Varilla de cuelgue 1000 mm falso techo | 0 | 1.01 |
| CM3P04TO020 | u | Conector maestra 60x27 mm falso techo continuo PYL | 0 | 0.49 |
| CM3P04TO030 | u | Caballete maestra 60x27 mm falso techo continuo PYL | 0 | 0.88 |
| CM3P04POP010 | u | Tornillo fijación PYL a perfil metálico e<0,75 mm (PM) 3,5x25 mm | 0 | 0.01 |
| CM3P04PNA010 | kg | Pasta de agarre PYL estándar | 0 | 0.92 |
| CM3P04PNJ010 | kg | Pasta para juntas PYL estándar | 0 | 1.86 |
| CM3P04PNC010 | m | Cinta de juntas PYL (rollo 150 m) | 0 | 0.06 |
| %PM0100 | % | Pequeño Material | 1 % |  |

| Medición | Uds. | Parcial |
|---|---|---|
| Vestibulo entrada zona mostrador | 44 | 44.000 |
| Total |  | 44 |

**01.06** ud AYUDAS DE ALBAÑILERIA (28/07/2026)
1 ud × 2741.34 = 2741.34
PA. AYUDAS DE ALBAÑILERIA A LAS INSTALACIONES
CONSISTENTE EN LA PROTECCION DE TUBOS EN
SUELO CON ENRASADO DE MORTERO A COTA BASE
DE PAVIMENTO EN ZONAS NO LEVANTADAS, TOMADO
DE CAJAS Y TAPADO DE ROZAS EN PAREDES Y TECHOS.

**01.07** ud IMPERMEABILIZACIÓN ZONA DUCHAS* (28/07/2026)
1 ud × 2083.41 = 2083.41
SUMINISTRO Y MONTAJE DE IMPERMEABILIZACIÓN
A BASE DE LÁMINA TIPO DRY 50 O SIMILAR TIPO
HIPERDESMO, A COLOCAR SOBRE PAREDES DE
DUCHAS Y EN SUELOS DE LAS MISMAS. A REALIZAR EN VESTUARIOS

**01.13** m TABICA / FAJA PERIMETRAL PLACA YESO LAMINADO ESTÁNDAR TIPO A 13 (27/03/2018)
1 m × 30.7 = 30.70
Tabica / faja perimetral realizada con placa de yeso laminado estándar (Tipo A según UNE-EN 520:2005+A1:2010), de 13 mm de espesor, para falsos techos desmontables o continuos, de hasta 30 cm de ancho, colocado sobre una estructura oculta de acero galvanizado, formada por perfiles T/C de 47 mm cada 40 cm y perfilería. Totalmente terminada; i/p.p. de replanteo, accesorios de fijación, nivelación y tratamiento de juntas. Conforme normas ATEDY y NTE-RTC. Medida en su longitud. Placas de yeso laminado, pasta de juntas, accesorios de fijación y perfilería con marcado CE y DdP (Declaración de prestaciones) según Reglamento Europeo (UE) 305/2011. Base de precios de la Construcción de la Comunidad de Madrid. Precio particularizado para el Área 3.

| Código | Ud | Descripción | Rendimiento | Precio |
|---|---|---|---|---|
| CM3O01OA030 | h | Oficial primera | 0 | 30.15 |
| CM3O01OA050 | h | Ayudante | 0 | 27.52 |
| CM3P04PS030 | m2 | Placa yeso laminado estándar 13 mm (Tipo A) | 0 | 8.31 |
| CM3P04TJ010 | m | Perfil angular aluminio 20-24x20-24 mm blanco (material) | 0 | 1.95 |
| CM3P04TO090 | m | Perfil maestra techo yeso laminado TC-47 (material) | 0 | 2.93 |
| CM3P04TO120 | u | Pieza empalme maestra techo yeso laminado T-47 (material) | 0 | 1.04 |
| CM3P04TO110 | u | Horquilla techo yeso laminado T-47 (material) | 0 | 1.25 |
| CM3P04POP010 | u | Tornillo fijación PYL a perfil metálico e<0,75 mm (PM) 3,5x25 mm | 0 | 0.01 |
| CM3P04POC020 | u | Tornillo fijación entre perfiles metálicos (MM) 3,5x9,5 mm | 0 | 0.01 |
| CM3P04PNA010 | kg | Pasta de agarre PYL estándar | 0 | 0.92 |
| CM3P04PNJ010 | kg | Pasta para juntas PYL estándar | 0 | 1.86 |
| CM3P04PNC010 | m | Cinta de juntas PYL (rollo 150 m) | 0 | 0.06 |
| %PM0050 | % | Pequeño Material | 0.5 % |  |

**01.14** m2 TRASDOSADO AUTOPORTANTE PYL PLACA HIDRÓF. 15H1+48 c/400 mm (27/03/2018)
60 m2 × 37.28 = 2236.80
Trasdosado autoportante de sistema de paneles de yeso laminado (PYL), formado por una estructura de acero galvanizado, de canales horizontales de 48 mm de ancho y montantes verticales, con una modulación de 400 mm de separación a ejes entre montantes; y sobre la cual se atornilla 1 placa hidrófuga de baja absorción (Tipo H1 según UNE-EN 520:2005+A1:2010) de 15 mm de espesor. Totalmente terminado para acabado mínimo Nivel Q1 ó Q2, listo para imprimar, revestir, pintar o decorar; i/p.p. de tratamientos de juntas, esquinas y huecos, pasos de instalaciones, pastas, cintas, guardavivos, tornillería, bandas de estanqueidad, limpieza y medios auxiliares. Conforme a UNE 102043:2013, ATEDY y NTE-PTP. Medido deduciendo huecos mayores a 2 m2. Materiales con marcado CE y DdP (Declaración de prestaciones) según Reglamento (UE) 305/2011. Base de precios de la Construcción de la Comunidad de Madrid. Precio particularizado para el Área 3.

| Código | Ud | Descripción | Rendimiento | Precio |
|---|---|---|---|---|
| CM3O01OA030 | h | Oficial primera | 0 | 30.15 |
| CM3O01OA050 | h | Ayudante | 0 | 27.52 |
| CM3P04PHH020 | m2 | Placa yeso laminado hidrófuga baja absorción (Tipo H1) 15 mm | 0 | 16.37 |
| CM3P04PNB010 | m | Banda estanqueidad perimetral PYL 50 mm | 0 | 0.67 |
| CM3P04PPC020 | m | Canal tabiquería PYL 48 mm | 0 | 1.48 |
| CM3P04PPM020 | m | Montante tabique PYL 46 mm | 0 | 1.66 |
| CM3P04POP010 | u | Tornillo fijación PYL a perfil metálico e<0,75 mm (PM) 3,5x25 mm | 0 | 0.01 |
| CM3P04POC020 | u | Tornillo fijación entre perfiles metálicos (MM) 3,5x9,5 mm | 0 | 0.01 |
| CM3P04PNA010 | kg | Pasta de agarre PYL estándar | 0 | 0.92 |
| CM3P04PNJ020 | kg | Pasta para juntas PYL ambiente húmedo | 0 | 2.66 |
| CM3P04PNC010 | m | Cinta de juntas PYL (rollo 150 m) | 0 | 0.06 |
| CM3P04PNC020 | m | Cinta guardavivos PYL (rollo 30 m) | 0 | 1.01 |
| CM3P07TL990 | m2 | Panel lana mineral (MW) 45 mm (0,036 W/mK) | 0 | 5.57 |
| %PM0050 | % | Pequeño Material | 0.5 % |  |

| Medición | Uds. | Largo | Alto | Parcial |
|---|---|---|---|---|
| VESTUARIOS | 1 | 20 | 3 | 60.000 |
| Total |  |  |  | 60 |

## 02 ACABADOS
Importe: 38693.91

**02.02** m2 PAVIMENTO DEPORTIVO EN SALA DE ENTRENAMIENTO e=40mm (28/07/2026)
86.6 m2 × 115.13 = 9970.26
SUELO DE CAUCHO 40mm DE
ESPESOR, MARCA PAVIGYM,
PAVITEC LOSETA DE 1000x1000mm

| Medición | Uds. | Parcial |
|---|---|---|
| SALA ENTRENAMIENTO | 86.6 | 86.600 |
| Total |  | 86.6 |

**02.03** m2 SOLADO ANTIDESLIZANTE C3 EN VESTUARIOS Y VEST.ENTRAD S/D TRIBEKA
86 m2 × 127.34 = 10951.24
Solado de PAVIMENTO DE MATIMEX MODELO SOLIDA BLACK, CON TRATAMIENTO ANTIDESLIZANTE DE 1200x600mm, antideslizante clase 2 de Rd (según norma UNE 41901:2017 Ex), recibido con mortero de cemento CEM II/B-P 32,5 N y arena de río (M-5), i/cama de 2 cm de arena de río, rejuntado con lechada de cemento blanco BL 22,5 X y limpieza. Según CTE DB-SUA-1 y NTE-RSR-2, con marcado CE y DdP (declaración de prestaciones) según Reglamento (UE) 305/2011, medido en superficie realmente ejecutada. Base de precios de la Construcción de la Comunidad de Madrid. Precio particularizado para el Área 3.
EN ESPERA DE CONFIRMACION QUE PUEDEN APLICAR EL TRATAMENTO ANTIDESLIZANTE EN ORENSE, SINO HAY QUE CAMBIAR EL SUELO (en el precio esta incluido el ceramico, la colocacion y el tratamiento antideslizante)

| Código | Ud | Descripción | Rendimiento | Precio |
|---|---|---|---|---|
| CM3O01OB090 | h | Oficial solador alicatador (mano de obra; 27/07/2026) | 0 | 0 |
| CM3O01OB100 | h | Ayudante solador alicatador (mano de obra; 27/07/2026) | 0 | 0 |
| CM3O01OA070 | h | Peón ordinario | 0 | 0 |
| CM3P01AA020 | m3 | Arena de río 0/6 mm (material; 27/07/2026) | 0 | 0 |
| 02.03.01 | m2 | MATIMEX MODELO SOLIDA BLACK, C3, de medidas 1200x600mm (material; 27/07/2026) | 0 | 0 |
| CM3A02A021 | m3 | MORTERO CEMENTO M-5 ELABORADO A MANO SEMISECO | 0 | 0 |
| CM3A01L090 | m3 | LECHADA CEMENTO BLANCO BL 22,5 X | 0 | 0 |

| Medición | Uds. | Parcial |
|---|---|---|
| Vestuario | 35 | 35.000 |
| Vestuario adaptado | 7 | 7.000 |
| Vestíbulo entrada | 44 | 44.000 |
| Total |  | 86 |

**02.05** m REMATE SUELOS PERFIL ALUMINIO 14x40 mm
2 m × 19.74 = 39.48
Remate de unión de solados con perfil de aluminio anodizado natural con separador de 14x40 mm recibido con adhesivo, i/alisado y limpieza, según CTE DB-SUA-1 y NTE-RSR, con marcado CE y DdP (declaración de prestaciones) según Reglamento UE 305/2011, medido en su longitud. Base de precios de la Construcción de la Comunidad de Madrid. Precio particularizado para el Área 3.

| Código | Ud | Descripción | Rendimiento | Precio |
|---|---|---|---|---|
| CM3O01OA030 | h | Oficial primera | 0 | 30.15 |
| CM3O01OA070 | h | Peón ordinario | 0 | 0 |
| CM3P08WB030 | m | Perfil aluminio anodizado natural 14x40 mm (material) | 0 | 9.33 |
| CM3P08MA020 | kg | Adhesivo contacto (material) | 0 | 9.21 |

| Medición | Uds. | Largo | Parcial |
|---|---|---|---|
| Entrada a vestuarios | 1 | 1 | 1.000 |
| Entrada al local desde vestíbulo acústico | 1 | 1 | 1.000 |
| Total |  |  | 2 |

**02.06** m2 REVESTIM PARED ZONA ENTRENA VIROC 19mm (27/07/2026)
113.948 m2 × 59.34 = 6761.67
PARED REVESTIDA CON TABLERO VIROC COLOR GRIS 19MM DE ESPESOR CON REACCION AL FUEGO B-s1, d0

| Medición | Uds. | Largo | Alto | Parcial |
|---|---|---|---|---|
| Perimetro zona de entrenamiento | 1 | 46.7 | 2.44 | 113.948 |
| Total |  |  |  | 113.948 |

**02.08** m2 REVESTIM PARED CON CHAPA MINIONDA S/D TRIBEKA H=2400mm (27/07/2026)
10.32 m2 × 49.34 = 509.19
PARED REVESTIDA CON CHAPA MINIONDA
PERFORADA DE ACERO GALVANIZADO
INCLUIDO RASTRELES DE FIJACION
H.2400mm

| Medición | Uds. | Largo | Alto | Parcial |
|---|---|---|---|---|
| Pared sala | 1 | 2.3 | 2.4 | 5.520 |
| Trasera mostrador | 1 | 2 | 2.4 | 4.800 |
| Total |  |  |  | 10.32 |

**02.10** m2 ALICATADO-PARED CERAMICA MATIMEX,SOLIDA BLACK,1200x600mm, H=1,2m (28/07/2026)
28.884 m2 × 93.55 = 2702.10
PARED REVESTIDA CERAMICA MATIMEX
MODELO SOLIDA BLACK, DE 1200x600mm
H: 1200mm

| Medición | Uds. | Largo | Alto | Parcial |
|---|---|---|---|---|
| Cabinas inodoros | 1 | 5 | 1.2 | 6.000 |
| Cabina urinario | 1 | 4.22 | 1.2 | 5.064 |
| Vestuarios, zona fuera de cabinas | 1 | 9.55 | 1.2 | 11.460 |
|  | 1 | 5.3 | 1.2 | 6.360 |
| Total |  |  |  | 28.884 |

**02.11** m2 ALICATADO-PARED CERAMICA MATIMEX,SOLIDA BLACK,1200x600mm, H=2,7m (28/07/2026)
82.95 m2 × 93.55 = 7759.97
PARED REVESTIDA CERAMICA MATIMEX
MODELO SOLIDA BLACK, DE 1200x600mm
H: 2500mm

| Medición | Uds. | Largo | Alto | Parcial |
|---|---|---|---|---|
| Cabinas ducha | 3 | 7 | 2.7 | 56.700 |
| Aseo adaptado | 1 | 10.5 | 2.5 | 26.250 |
| Total |  |  |  | 82.95 |

## 03 FONTANERÍA Y SANEAMIENTO (27/03/2018)
Importe: 12270.46

**03.01** u INSTALACIÓN AF PERT-AL-PERT GRIFO (27/03/2018)
1 u × 154.8 = 154.80
Instalación de punto de consumo de agua fría, para grifo, realizado con tubería multicapa PERT-Al-PERT rígida, de 16x2 mm, conectada a la red particular con sistema de derivaciones por tes, conforme UNE-EN ISO 21003. Tuberías protegidas en paramentos empotrados con tubo corrugado de protección. Red de desagüe realizada con tubería de PVC, serie B, conforme UNE-EN 1453. Totalmente montado, conexionado y probado; p.p. de derivación particular, p.p. de piezas especiales (codos, manguitos, etc.) de las tuberías y p.p. de medios auxiliares. Sin incluir sanitarios, ni griferías. Conforme a CTE DB HS-4 y DB HS-5. Base de precios de la Construcción de la Comunidad de Madrid. Precio particularizado para el Área 3.

| Código | Ud | Descripción | Rendimiento | Precio |
|---|---|---|---|---|
| CM3O01OB170 | h | Oficial 1ª fontanero calefactor (mano de obra) | 0 | 34.29 |
| CM3O01OB180 | h | Oficial 2ª fontanero calefactor (mano de obra) | 0 | 32.57 |
| CM3P17OB010 | m | Tubo multicapa PERT-Al-PERT rígida 16x2 mm (material) | 0 | 4.31 |
| CM3P17LC030 | m | Tubo corrugado polipropileno protección (azul/rojo) M-19 (material) | 0 | 0.84 |
| CM3P17OEC010 | u | Codo u. prensada terminal latón 16x1/2" (material) | 0 | 11.22 |
| CM3P17VC010 | m | Tubo PVC serie B junta pegada 32 mm (material) | 0 | 2.85 |
| %PM2000 | % | Pequeño Material (27/03/2018) | 20 % |  |

**03.02** u INSTALACIÓN AF/ACS PERT-AL-PERT LAVABO (27/03/2018)
3 u × 270.9 = 812.70
Instalación de punto de consumo de agua fría, para lavadora/lavavajillas, realizado con tubería de polipropileno PP-R (copolímero Random), de 16x2,7 mm, conectada a la red particular con sistema de derivaciones por tes, conforme UNE-EN ISO 15874. Tuberías protegidas en paramentos empotrados con tubo corrugado de protección, calorifugada la tubería de agua caliente, según RITE. Red de desagüe realizada con tubería de PVC, serie B, conforme UNE-EN 1453. Totalmente montado, conexionado y probado; p.p. de derivación particular, p.p. de piezas especiales (codos, manguitos, etc..) de las tuberías y p.p de medios auxiliares. Sin incluir sanitarios, ni griferías. Conforme a CTE DB HS-4 y DB HS-5. Base de precios de la Construcción de la Comunidad de Madrid. Precio particularizado para el Área 3.

| Código | Ud | Descripción | Rendimiento | Precio |
|---|---|---|---|---|
| CM3O01OB170 | h | Oficial 1ª fontanero calefactor | 0 | 34.29 |
| CM3O01OB180 | h | Oficial 2ª fontanero calefactor | 0 | 32.57 |
| CM3P17OB020 | m | Tubo multicapa PERT-Al-PERT rígida 20x2,5 mm (material) | 0 | 6 |
| CM3P07CC010 | m | Coquilla espuma elastomérica e=25 mm D=20 mm (material) | 0 | 11.88 |
| CM3P17OB010 | m | Tubo multicapa PERT-Al-PERT rígida 16x2 mm | 0 | 4.31 |
| CM3P17LC030 | m | Tubo corrugado polipropileno protección (azul/rojo) M-19 | 0 | 0.84 |
| CM3P17OET050 | u | Te reducida u. prensada PPSU 20x16x20 mm (material) | 0 | 9.31 |
| CM3P17OEC010 | u | Codo u. prensada terminal latón 16x1/2" | 0 | 11.22 |
| CM3P17SB030 | u | Bote sifónico aéreo t/inoxidable 5 tomas (material) | 0 | 43.03 |
| CM3P17VC030 | m | Tubo PVC serie B junta pegada 50 mm (material) | 0 | 4.5 |
| CM3P17VC010 | m | Tubo PVC serie B junta pegada 32 mm | 0 | 2.85 |
| %PM2000 | % | Pequeño Material | 20 % |  |

**03.03** u INSTALACIÓN AF PERT-AL-PERT INODORO (27/03/2018)
3 u × 232.2 = 696.60
Instalación de punto de consumo de agua fría, para inodoro, realizado con tubería multicapa PERT-Al-PERT rígida, de 16x2 mm, conectada a la red particular con sistema de derivaciones por tes, conforme UNE-EN ISO 21003. Tubería protegida en paramentos empotrados con tubo corrugado de protección. Manguetón de conexión inodoro realizada con tubería de PVC, serie B, conforme UNE-EN 1453. Totalmente montado, conexionado y probado; p.p. de derivación particular, p.p. de piezas especiales (codos, manguitos, etc.) de las tuberías y p.p. de medios auxiliares. Sin incluir sanitarios, ni griferías. Conforme a CTE DB HS-4 y DB HS-5. Base de precios de la Construcción de la Comunidad de Madrid. Precio particularizado para el Área 3.

| Código | Ud | Descripción | Rendimiento | Precio |
|---|---|---|---|---|
| CM3O01OB170 | h | Oficial 1ª fontanero calefactor | 0 | 34.29 |
| CM3O01OB180 | h | Oficial 2ª fontanero calefactor | 0 | 32.57 |
| CM3P17OB020 | m | Tubo multicapa PERT-Al-PERT rígida 20x2,5 mm | 0 | 6 |
| CM3P17OB010 | m | Tubo multicapa PERT-Al-PERT rígida 16x2 mm | 0 | 4.31 |
| CM3P17LC030 | m | Tubo corrugado polipropileno protección (azul/rojo) M-19 | 0 | 0.84 |
| CM3P17OET050 | u | Te reducida u. prensada PPSU 20x16x20 mm | 0 | 9.31 |
| CM3P17OEC010 | u | Codo u. prensada terminal latón 16x1/2" | 0 | 11.22 |
| CM3P17SW020 | u | Conexión PVC inodoro D=110 mm c/junta labiada (material) | 0 | 11.93 |
| CM3P17VC060 | m | Tubo PVC serie B junta pegada 110 mm (material) | 0 | 10.89 |
| %PM2000 | % | Pequeño Material | 20 % |  |

**03.04** u INSTALACIÓN AF/ACS PERT-AL-PERT DUCHA (27/03/2018)
4 u × 312.51 = 1250.04
Instalación de punto de consumo de agua fría y ACS, para ducha, realizado con tubería multicapa PERT-Al-PERT rígida, de 16x2 mm, conectada a la red particular con sistema de derivaciones por tes, conforme UNE-EN ISO 21003. Tuberías protegidas en paramentos empotrados con tubo corrugado de protección, calorifugada la tubería de agua caliente, según RITE. Red de desagüe realizada con tubería de PVC, serie B, conforme UNE-EN ISO 15876+ A1. Totalmente montado, conexionado y probado; p.p. de derivación particular, p.p. de bote sifónico, p.p. de piezas especiales (codos, manguitos, etc.) de las tuberías y p.p. de medios auxiliares. Sin incluir sanitarios, ni griferías. Conforme a CTE DB HS-4 y DB HS-5. Base de precios de la Construcción de la Comunidad de Madrid. Precio particularizado para el Área 3.

| Código | Ud | Descripción | Rendimiento | Precio |
|---|---|---|---|---|
| CM3O01OB170 | h | Oficial 1ª fontanero calefactor | 0 | 34.29 |
| CM3O01OB180 | h | Oficial 2ª fontanero calefactor | 0 | 32.57 |
| CM3P17OB020 | m | Tubo multicapa PERT-Al-PERT rígida 20x2,5 mm | 0 | 6 |
| CM3P07CC010 | m | Coquilla espuma elastomérica e=25 mm D=20 mm | 0 | 11.88 |
| CM3P17OB010 | m | Tubo multicapa PERT-Al-PERT rígida 16x2 mm | 0 | 4.31 |
| CM3P17LC030 | m | Tubo corrugado polipropileno protección (azul/rojo) M-19 | 0 | 0.84 |
| CM3P17OET050 | u | Te reducida u. prensada PPSU 20x16x20 mm | 0 | 9.31 |
| CM3P17OEC060 | u | Codo u. prensada latón base fijación 16x1/2" (material) | 0 | 24.91 |
| CM3P17ISA010 | u | Placa base fijación (material) | 0 | 3.15 |
| CM3P17SB030 | u | Bote sifónico aéreo t/inoxidable 5 tomas | 0 | 43.03 |
| CM3P17VC030 | m | Tubo PVC serie B junta pegada 50 mm | 0 | 4.5 |
| CM3P17VC020 | m | Tubo PVC serie B junta pegada 40 mm (material) | 0 | 3.52 |
| %PM2000 | % | Pequeño Material | 20 % |  |

**03.05** ud INST. FONTANERÍA CUARTO TERMO Y LIMPIEZA (27/07/2026)
1 ud × 2028.58 = 2028.58
SUMINISTRO Y MONTAJE DE INSTALACIÓN INTERIOR DE :
- DERIVACIONES DE AF, ACS CON LLAVES DE CORTE Y DESAGÜE PARA BOMBA AEROTERMICA DE ACS MARCA ARISTON, MODELO NOUS PLUS S2 250
- SUMIDERO SIFONICO 25X25 CMS PARA CUARTO CONECTADO A LA RED DE SANEAMIENTO EXISTENTE EN EL LOCAL QIUE DEBERÁ COMPROBARSE.
- SUMINISTRO E INSTALACIÓN DE RETORNO ACS MÁS DE BOMBA DE RETORNO ACS.(SI FUERA NECESARIO)
MONTAJE DE TERMO ACS CON REDUCTORA DE PRESIÓN (SI ES NECESARIO),VÁLVULA DE SEGURIDAD, VÁLVULAS DE CORTE, VASO DE EXPASIÓN Y EN GENERAL TODO LO NECESARIO PARA SU PUESTA EN FUNCIONAMIENTO, INCLUIDO LA CONEXIÓN HIDRAÚLICA DEL RETORNO A LA ENTRADA DE AF DE LOS MISMOS Y BYPASS POR AVERÍA.

**03.06** ud DESAGÜES MÁQUINAS AIRE (27/07/2026)
3 ud × 131.58 = 394.74
REALIZACIÓN DE DESAGÜES PARA MÁQUINAS DE AIRE DE DIAMETRO 25mm PARA CASSETTE Y DE 30mm PARA UNIDAD COMPRESORA

**03.07** ud LÍNEAS GENERALES DE FONTANERIA (27/07/2026)
1 ud × 2466.52 = 2466.52
LÍNEAS GENERALES EN TUBERÍA MULTICAPA DE AF,ACS Y RETORNO, EN DIÁMETROS 25-20-16 SEGÚN LA ACOMETIDA DE RED (NUEVA SERÁ DE 25MM) Y LAS NECESIDADES, INCLUIDO PUENTE DE CONTADOR, FORRADA CON COQUILLA DE 9MM AF Y 19MM ACS Y RETORNO, FIJACIÓN EN TECHOS Y FORRADO EN TABIQUES CON CORRUGADO EN COLORES ROJO Y AZUL TOTALMENTE TERMINADA LA INSTALACION-.

**03.08** m MANETAS DE LLAVES DE CORTE (27/07/2026)
8 m × 30.7 = 245.60
SUMINISTRO Y COLOCACIÓN DE MANETAS DE LLAVES DE CORTE, OCULTAS O DE MANETAS.

**03.09** UD REVISION INSTALACION ACTUAL Y RESERVA MODIFICACION RED SANEAMIEN (28/07/2026)
1 UD × 580.51 = 580.51
UNA VEZ REALIZADAS LAS DEMOLICIONES SE VERIFICARÁ CON LA DIRECCION TÉCNICA LA RED DE SANEAMIENTO EXISTENTE, BAJANTES EXISTENTES Y LA POSIBILIDAD DE EJECUTAR LA RED DE SANEAMIENTO PARA EL GIMNASIO DE ACUERDO A PROYECTO. SI NO PUEDE SER ASÍ SE JUSTIFICARÁ LA MODIFICACIÓN DE LA MISMA Y LA VARIACIÓN EN LOS COSTES DE LA OBRA.

**03.10** m TUBERÍA PVC SERIE B JUNTA PEGADA D=110 mm (27/03/2018)
20 m × 37.28 = 745.60
Tubería de PVC serie B, de 110 mm de diámetro, unión pegada, conforme UNE-EN 1453-1:2017; con una resistencia al fuego B-s1,d0, conforme UNE-EN 13501-1:2019; colocada en instalaciones interiores de evacuación de aguas residuales. Totalmente montada, i/ p.p. de piezas especiales (codos, manguitos, etc.) y p.p. de medios auxiliares. Conforme a CTE DB-HS-5. Materiales con marcado CE y DdP (Declaración de Prestaciones) según Reglamento (UE) 305/2011. Base de precios de la Construcción de la Comunidad de Madrid. Precio particularizado para el Área 3.

| Código | Ud | Descripción | Rendimiento | Precio |
|---|---|---|---|---|
| CM3O01OB170 | h | Oficial 1ª fontanero calefactor | 0 | 34.29 |
| CM3O01OB180 | h | Oficial 2ª fontanero calefactor | 0 | 32.57 |
| CM3P17VC060 | m | Tubo PVC serie B junta pegada 110 mm | 0 | 10.89 |
| CM3P17VPC060 | u | Codo M-H 87º PVC serie B junta pegada 110 mm (material) | 0 | 7.2 |
| CM3P17VPM060 | u | Manguito H-H PVC serie B junta pegada 110 mm (material) | 0 | 7.61 |
| CM3P17VPA040 | u | Abrazadera tubo PVC 110 mm (material) | 0 | 4.22 |
| %PM0200 | % | Pequeño Material (27/03/2018) | 2 % |  |

| Medición | Uds. | Parcial |
|---|---|---|
|  | 17 |  |
| Total |  | 20 |

**03.11** m TUBERÍA PVC SERIE B JUNTA PEGADA D=50 mm (27/03/2018)
20 m × 24.12 = 482.40
Tubería de PVC serie B, de 50 mm de diámetro, unión pegada, conforme UNE-EN 1453-1:2017; con una resistencia al fuego B-s1,d0, conforme UNE-EN 13501-1:2019; colocada en instalaciones interiores de evacuación de aguas residuales. Totalmente montada, i/ p.p. de piezas especiales (codos, manguitos, etc.) y p.p. de medios auxiliares. Conforme a CTE DB-HS-5. Materiales con marcado CE y DdP (Declaración de Prestaciones) según Reglamento (UE) 305/2011. Base de precios de la Construcción de la Comunidad de Madrid. Precio particularizado para el Área 3.

| Código | Ud | Descripción | Rendimiento | Precio |
|---|---|---|---|---|
| CM3O01OB170 | h | Oficial 1ª fontanero calefactor | 0 | 34.29 |
| CM3O01OB180 | h | Oficial 2ª fontanero calefactor | 0 | 32.57 |
| CM3P17VC030 | m | Tubo PVC serie B junta pegada 50 mm | 0 | 4.5 |
| CM3P17VPC030 | u | Codo M-H 87º PVC serie B junta pegada 50 mm (material) | 0 | 3.08 |
| CM3P17VPM030 | u | Manguito H-H PVC serie B junta pegada 50 mm (material) | 0 | 2.35 |
| %PM0200 | % | Pequeño Material | 2 % |  |

**03.12** ud AMPLIACION DERIVACIONA AGUA A LOCAL DIAM 25mm (27/07/2026)
1 ud × 1041.71 = 1041.71
Suministro y colocacion de Acometida nueva, en tubo multicapa, desde fachada hasta nueva ubicacion
contador EN CASO DE QUE NO HAYA PRESION DE AGUA EN EL LOCAL O EL EDIFICIO NO PERMITA AMPLIAR LA DERIVACION.
Armario Ar PNZ-3CYIII 520x 700x 230, a colocar donde indique la empresa suministradora de agua de Ourense.

**03.13** u ACOMETIDA PE DN63-25 mm 1" (27/03/2018)
3 u × 350.89 = 1052.67
Acometida a la red general municipal de agua DN 25 mm, hasta una longitud máxima de 8 m, realizada con tubo de polietileno de alta densidad (PE-100) de 25 mm de diámetro nominal (1") y PN=16 atm, conforme a UNE-EN 12201:2012, con collarín de toma en carga multimaterial DN63-1", llave de esfera latón roscar de 1". Totalmente terminada, i/p.p. de piezas especiales, accesorios y medios auxiliares, sin incluir obra civil. Conforme a CTE DB-HS-4. Medida la unidad terminada. Materiales con marcado CE y DdP (Declaración de Prestaciones) según Reglamento (UE) 305/2011. Base de precios de la Construcción de la Comunidad de Madrid. Precio particularizado para el Área 3.

| Código | Ud | Descripción | Rendimiento | Precio |
|---|---|---|---|---|
| CM3O01OB170 | h | Oficial 1ª fontanero calefactor | 0 | 34.29 |
| CM3O01OB180 | h | Oficial 2ª fontanero calefactor | 0 | 32.57 |
| CM3P17PPC020 | u | Collarín toma PE DN63-1" (material) | 0 | 34.13 |
| CM3P17PH008 | m | Tubo polietileno AD PE100 PN-16 25 mm (material) | 0 | 3.64 |
| CM3P17PPE020 | u | Enlace recto polietileno 25 mm (material) | 0 | 4.57 |
| CM3P17XEL300 | u | Válvula esfera latón roscar 1" (material) | 0 | 15.47 |
| %PM1200 | % | Pequeño Material (27/03/2018) | 3 % |  |

**03.14** u CONTADOR DN25 mm 1" CHORRO MÚLTIPLE (27/03/2018)
1 u × 317.99 = 317.99
Contador de agua de diámetro nominal DN25 mm (1"), de chorro múltiple, pre-equipado para emisor de impulsos con tecnología inductiva, para un caudal máximo de 6,3 m3/h, conforme al RD 339/2010 y norma UNE-EN 14154:2015. Instalación con filtro tipo Y, válvulas de esfera de 1" de entrada y salida, grifo de prueba y válvula de retención. Totalmente instalado, probado y funcionando, i/ p.p. de pequeño material y medios auxiliares. Conforme a CTE DB HS-4. Materiales con marcado CE y DdP (Declaración de Prestaciones) según Reglamento (UE) 305/2011. Base de precios de la Construcción de la Comunidad de Madrid. Precio particularizado para el Área 3.

| Código | Ud | Descripción | Rendimiento | Precio |
|---|---|---|---|---|
| CM3O01OB170 | h | Oficial 1ª fontanero calefactor | 0 | 34.29 |
| CM3O01OB180 | h | Oficial 2ª fontanero calefactor | 0 | 32.57 |
| CM3P17XEL300 | u | Válvula esfera latón roscar 1" | 0 | 15.47 |
| CM3P17BI030 | u | Contador agua fría 1" 25 mm clase B chorro múltiple (material) | 0 | 199.55 |
| CM3P17YT030 | u | Te latón 32 mm 1" (material) | 0 | 16.67 |
| CM3P17YR040 | u | Reducción latón 3" - 1/2" (material) | 0 | 33.29 |
| CM3P17BV410 | u | Grifo de prueba DN-20 (material) | 0 | 16.92 |
| CM3P17XRL100 | u | Válvula retención latón roscar 1" (material) | 0 | 12.19 |
| %PM0200 | % | Pequeño Material | 2 % |  |

## 04 EQUIPAMIENTO SANITARIO (27/03/2018)
Importe: 11911.87

**04.01** u LAVABO S/ENCIMERA ROCA TERRA FINECERAMIC (27/03/2018)
2 u × 399.26 = 798.52
LAVABO S/ENCIMERA
Lavabo rectangular de Fineceramic para sobre encimera 51x36x12 cm negro mate Roca para colocar sobre encimera (sin incluir); conforme UNE 67001. Válvula de desagüe de 32 mm, acoplamiento a pared acodado cromado con plafon. Totalmente instalado y conexionado, i/p.p. de pequeño material y medios auxiliares. Base de precios de la Construcción de la Comunidad de Madrid. Precio particularizado para el Área 3.

| Código | Ud | Descripción | Rendimiento | Precio |
|---|---|---|---|---|
| CM3O01OB170 | h | Oficial 1ª fontanero calefactor | 0 | 34.29 |
| CM3O01OB180 | h | Oficial 2ª fontanero calefactor | 0 | 32.57 |
| 04.01.01 | u | LAVABO S/ENCIMERA ROCA FINECERAMIC (material; 17/12/2025) | 0 | 796.07 |
| CM3P17SV100 | u | Válvula lavabo-bidé de 32 mm c/tapón y cadena (material) | 0 | 9.26 |
| CM3P17SA090 | u | Acoplamiento pared acodado cromo 1 1/2 x 40 mm c/plafón (material) | 0 | 31.05 |
| %PM0100 | % | Pequeño Material | 1 % |  |

**04.02** u INODORO TANQUE SQUARE ROCA (27/03/2018)
1 u × 586.96 = 586.96
INODORO TANQUE SQUARE ROCA,Square - Inodoro completo de altura confort con salida dual (incluye taza Roca Rimless®, cisterna de alimentación inferior y tapa de Supralit® con caída amortiguada. Totalmente instalado, conectado y funcionando; i/p.p. de anclajes al pavimento, sellados, llave de escuadra y latiguillo flexible cromados, pequeño material y medios auxiliares. Base de precios de la Construcción de la Comunidad de Madrid. Precio particularizado para el Área 3.

| Código | Ud | Descripción | Rendimiento | Precio |
|---|---|---|---|---|
| CM3O01OB170 | h | Oficial 1ª fontanero calefactor | 0 | 34.29 |
| CM3O01OB180 | h | Oficial 2ª fontanero calefactor | 0 | 32.57 |
| CM3P18IB010 | u | Taza (material; 17/12/2025) | 0 | 0 |
| CM3P18IB070 | u | Tanque bajo inodoro c/mecanismos gama básica - blanco (material; 17/12/2025) | 0 | 702.41 |
| CM3P18IB130 | u | Tapa y asiento (material; 17/12/2025) | 0 | 0 |
| CM3P18JE010 | u | Llave de escuadra 1/2" a 3/8" antical (material) | 0 | 7.2 |
| CM3P18GWL050 | u | Latiguillo flexible 25 cm 3/8"a 3/8" (material) | 0 | 4.05 |
| %PM0100 | % | Pequeño Material | 1 % |  |

**04.03** u GRIFO DUCHA ADAPT PACK EMPOTRADO MONOMANDO STILLO HADES NEGRO (27/03/2018)
3 u × 380.56 = 1141.68
GRIFO DUCHA PACK EMPOTRADO MONOMANDO STILLO HADES NEGRO ROCIADOR MURAL
Incluye
• Monomando Hades ducha 2-3 vías empotrar.
- A completar con box: 3553810905.
• Rociador circular Inox 250 mm.
• Brazo rociador mural 400 mm S2.
• Maneral ducha Zeus tubular redondo 1f.
• Salida flexo mural con soporte redondo.
• Flexo PVC negro 175 cm 1/2
.
ROCABOX ROUND,CALA, válvulas antirretorno incorporadas, caudal 8 l/min, cierre automático 30 s (+5 s/-10 s); conforme EN 816, con rociador mural antivandálico de latón cromado, caudal 8 l/min. Totalmente instalado y conexionado, i/p.p. de pequeño material. Base de precios de la Construcción de la Comunidad de Madrid. Precio particularizado para el Área 3.
Pack empotrado monomando RocaBox Round para baño-ducha: incluye mezclador empotrable para baño-ducha de 2 vías con inversor automático Cala, Rocabox, rociador circular RainSense Ø200 mm, brazo de ducha de pared L400 mm, soporte de toma Aqua Round, flexo metálico de 1,70 m Neoflex y ducha de mano Stella Stick Round.

| Código | Ud | Descripción | Rendimiento | Precio |
|---|---|---|---|---|
| CM3O01OB170 | h | Oficial 1ª fontanero calefactor | 0 | 34.29 |
| 04.05.01 | u | Pack empotrado monomando RocaBox Round para baño-ducha: todo inc (material; 17/12/2025) | 0 | 481.94 |
| %PM0100 | % | Pequeño Material | 1 % |  |

**04.04** u GRIFO GERONTOLÓGICO DOS AGUAS (27/03/2018)
1 u × 466.99 = 466.99
Grifería de lavabo Stillö Capri Evo palanca médica cromo
Grifería de lavabo palanca médica Stillö
Colección : Capri Evo
Instalación: encimera/agujero grifería
Accionamiento: palanca médica
Acabado: cromo
Número de agujeros para la grifería: 1
Con desagüe automático: no
Colección Capri Evo
Instalación: encimera/agujero grifería
Accionamiento: palanca médica
Acabado: cromo
Número de agujeros para la grifería: 1
Con desagüe automático: no
Descripción: Caudal (l/min a 3 bares):12
Enlaces de alimentación flexibles M-10 3/8” x370 mm.
Tipo de cartucho: Cerámico

| Código | Ud | Descripción | Rendimiento | Precio |
|---|---|---|---|---|
| CM3O01OB170 | h | Oficial 1ª fontanero calefactor | 0 | 34.29 |
| CM3P18GPH050 | u | Grifo gerontológico 2 aguas (material) | 0 | 215.93 |
| %PM0100 | % | Pequeño Material | 1 % |  |

**04.05** ud PLATO DUCHA RESINA 80X120CM STILLO STONER ANTRACITAC/REJIL-ADAPT (27/03/2018)
1 ud × 466.99 = 466.99
SUMINISTRO Y COLOCACIÓN DE PLATO DE DUCHA DE RESINA, MARCA STILLO, MODELO STONER DE 80 X 120 CM, COLOR ANTRACITA PARA ASEO ADAPTADO

| Código | Ud | Descripción | Rendimiento | Precio |
|---|---|---|---|---|
| CM3O01OB170 | h | Oficial 1ª fontanero calefactor | 0 | 34.29 |
| CM3O01OB180 | h | Oficial 2ª fontanero calefactor | 0 | 32.57 |
| 04.07.01 | u | PLATO DUCHA RESINA 80X120CM STILLO STONER COLOR ANTRACITAC/REJIL (material; 07/05/2026) | 0 | 425.71 |
| %PM0050 | % | Pequeño Material | 0.5 % |  |

**04.06** u ASIENTO MURAL DUCHA ABATIBLE DE PLÁSTICO STILLO 300x500 mm
1 u × 116.1 = 116.10
Asiento mural abatible para ducha de 300x500 mm, construido con asiento de plástico con desagüe, asideras integradas para mayor sensación de seguridad y placa de fijación a pared construida en acero de 150x370 mm. Totalmente instalado y ajustado al usuario; i/p.p. de tacos y tornillería en acero inox. Base de precios de la Construcción de la Comunidad de Madrid. Precio particularizado para el Área 3.

| Código | Ud | Descripción | Rendimiento | Precio |
|---|---|---|---|---|
| CM3O01OB170 | h | Oficial 1ª fontanero calefactor | 0 | 34.29 |
| CM3P36HDA080 | u | Asiento mural ducha abatible de plástico 300x500 mm (material) | 0 | 158.1 |

**04.07** ud PLATO DE DUCHA RESINA STILLO CONFORT 130X80cm ANTRACITA (28/07/2026)
3 ud × 466.99 = 1400.97
SUMINISTRO E INSTALACIÓN DE PLATO DE DUCHA DE RESINA, STILLO CONFORT, DE 130X80CM, COLOR ANTRACITA, DE LAS SIGUIENTES CARACTERÍSTICAS TÉCNICAS:
Características
• Antideslizante C3.
• Espesor de 3 cm.
• Espesor plato enmarcado 4 cm.
• Superficie reparable.
• Permite realizar cortes. Si se hacen en fábrica el
corte se pinta del mismo color que la superficie
del plato.
• Tamaño personalizable en ancho y largo.
Consultar en tabla medidas máximas disponibles.
• Instalación encastrado, sobre el suelo o sobre
elevado.
• Resistente a choque térmico.
• Resistencia a productos químicos y colorantes.
• Proceso de aplicación de gel coat termo
fusionado sobre el plato de ducha.

**04.08** u PACK EMPOTRADO MONOMANDO DUCHA CALA NEGRO MATE (27/03/2018)
3 u × 399.76 = 1199.28
Pack de grifería monomando empotrada BASIC negro mate. Grifería monomando ducha CALA, rociador circular abs diam. 250 mm, brazo ducha pared de 400 mm, toma de agua-soporte AQUA ROUND, flexo ducha 170cm y ducha de mano STELLA 100/3.Negro mate Totalmente instalado y conexionado, i/p.p. de pequeño material. Base de precios de la Construcción de la Comunidad de Madrid. Precio particularizado para el Área 3.

| Código | Ud | Descripción | Rendimiento | Precio |
|---|---|---|---|---|
| CM3O01OB170 | h | Oficial 1ª fontanero calefactor | 0 | 34.29 |
| 04.08.01 | u | PACK EMPOTRADO MONOMANDO DUCHA CALA NEGRO MATE (material) | 0 | 766.95 |
| %PM0100 | % | Pequeño Material | 1 % |  |

**04.09** u Grifería empotrable para lavabo ROCA ONA ACERO INOXIDABLE (27/03/2018)
2 u × 399.32 = 798.64
Grifería empotrada mezclador para lavabo, ROCA ONA, 2 AGUJEROS, 1 BOCA APARIENCIA ACERO INOX, caño 180mm, con sifón botella horizontal STILLO compacto lavabo 1 1/4", cromo diámetro 300mm y válvula de desagüe STILLO PLANO 65X1 1/4" CLICK CLACK.Totalmente instalado y conexionado, i/p.p. de pequeño material. Base de precios de la Construcción de la Comunidad de Madrid. Precio particularizado para el Área 3.

| Código | Ud | Descripción | Rendimiento | Precio |
|---|---|---|---|---|
| CM3O01OB170 | h | Oficial 1ª fontanero calefactor | 0 | 34.29 |
| 04.09.01 | u | Grifería empotrada mezclador para lavabo, ROCA ONA INOX (material; 07/05/2026) | 0 | 367.66 |
| 04.09.02 | u | sifón botella horizontal STILLO compacto lavabo 1 1/4" (material; 07/05/2026) | 0 | 45.15 |
| 04.09.03 | u | válvula de desagüe STILLO PLANO 65X1 1/4" CLICK CLACK (material; 07/05/2026) | 0 | 32.25 |
| %PM0100 | % | Pequeño Material | 1 % |  |

**04.10** ud INODORO MINUSVÁLIDOS (28/07/2026)
1 ud × 362.27 = 362.27
SUMINISTRO E INSTALACION COMPLETA DE:
Pack inodoro completo colección Access de tanque bajo para movilidad reducida, de ROCA, compuesto por taza con salida vertical con juego de fijación, tanque de alimentación inferior con mecanismo de alimentación y mecanismo de doble descarga con dos pulsadores de 6/3L, asiento con aro abierto y tapa con bisagras de acero inoxidable.

**04.11** ud LAVABO MINUSVÁLIDOS ROCA ACCESS DIAM. 640mm MURAL BLANCO (28/07/2026)
1 ud × 443.77 = 443.77
SUMINISTRO E INSTALACION COMPLETA DE:
Lavabo mural, colección Access de ROCA, dimensiones (Ln x An x Al) 640x550x165 mm y peso 19,2kg, acabado blanco, agujeros para grifería: 1 practicado en el centro. Sin rebosadero. Conjunto de fijaciones incluido. Juego de desagüe, sifón y grifería no incluidos, para instalación mural.

**04.12** ud GRIFO PALANCA MINUSVÁLIDOS (28/07/2026)
1 ud × 129 = 129.00
SUMINISTRO Y COLOCACIÓN DE GRIFO LAVABO GERONTOLÓGICO CROMO, SIFÓN Y VÁLVULA.

**04.13** ud BARRA CON APOYO TRES PUNTOS MINUSV DUCHA (28/07/2026)
2 ud × 187.05 = 374.10
SUMINISTRO Y COLOCACIÓN DE BARRA APOYO CON TRES PUNTOS INOX BRILLO

**04.14** ud BARRA APOYO ABATIBLE MINUSVÁLIDOS (28/07/2026)
2 ud × 188.34 = 376.68
SUMINISTRO Y COLOCACIÓN DE BARRA APOYO ABATIBLE CON PORTARROLLOS INOX BRILLO

**04.15** ud ESPEJOS DE VESTUARIOS SEGUN DISEÑO TRIBEKA (28/07/2026)
1 ud × 837.22 = 837.22
SUMINISTRO Y COLOCACIÓN DE ESPEJOS DE 5MM DE ESPESOR, CON CANTOS PULIDOS Y CON BASTIDOR DE ALUMINIO PARA SEPARAR DE LA PARED Y DEJAR ESPACIO PARA PASE DE LED.
A COLOCAR EN CUARTO DE ASEO, EL DE MINUSVÁLIDO QUE LLEVA EL SUYO INDEPENDIENTE.

**04.16** ud ESPEJO MINUSVÁLIDOS ROCA ACCESS PRO 600X450mm (28/07/2026)
1 ud × 270.9 = 270.90
SUMINISTRO Y COLOCACIÓN DE ESPEJO DE PARED 60*80 RECLINABLE ALUMINIO
ANONIZADO

**04.17** ud MONTAJES MAMPARAS DE DUCHA CABINAS (28/07/2026)
3 ud × 129 = 387.00
MONTAJE MAMPARA DUCHA

**04.18** ud BANCO DE 80CM PARA CABINAS (28/07/2026)
3 ud × 51.6 = 154.80
SUMINISTRO DE UNIDAD DE BANCO DE 80X40CM PARA CABINAS

**04.19** ud ENCIMERA DE BAÑO SEGUN DISEÑO TRIBEKA (27/07/2026)
1 ud × 1370 = 1370.00
SUMINISTRO Y MONTAJE DE UNIDAD DE ENCIMERA DE MEDIDA APROXIMADA 200X50CM, REVESTIDA CON LAS MISMAS PIEZAS CERAMICAS QUE LA PARED,CON ESTRUCTURA EN DM HIDROFUGO Y TRES CARTELAS DE HIERRO LACADO AL HORNO EN COLOR NEGRO.

**04.20** u URINARIO MURAL BLANCO (29/07/2026)
1 u × 230 = 230.00
Urinario mural de porcelana vitrificada blanco, colocado mediante anclajes de fijación a la pared, con sifón incorporado al aparato, manguito y enchufe de unión; conforme UNE 67001. Totalmente instalado y conexionado, i/p.p. de pequeño material y medios auxiliares. Base de precios de la Construcción de la Comunidad de Madrid. Precio particularizado para el Área 3.

| Código | Ud | Descripción | Rendimiento | Precio |
|---|---|---|---|---|
| CM3O01OB170 | h | Oficial 1ª fontanero calefactor | 0 | 34.29 |
| CM3O01OB180 | h | Oficial 2ª fontanero calefactor | 0 | 32.57 |
| CM3P18U010 | u | Urinario mural c/fijación blanco (material) | 0 | 585.26 |
| %PM0100 | % | Pequeño Material | 1 % |  |

## 05 ELECTRICIDAD E ILUMINACIÓN (07/02/2008)
Importe: 32489.75

**05.01** ml LUMINARIA CUADRADA LED SUPERFICIE SALA, RGB, PARA SUSPENDER 36W (28/07/2026)
20 ml × 96.1 = 1922.00

| Medición | Uds. | Parcial |
|---|---|---|
| SALA | 13 | 13.000 |
| VESTIBULO ENTRADA | 7 | 7.000 |
| Total |  | 20 |

**05.02** ud Foco empotr diam. 120mm orientab 350º blanco 40W LED 3000K IP65 (28/07/2026)
9 ud × 51.6 = 464.40

**05.03** ud Luminaria led suspendida sobre mostrador L=2m 3000ºK (28/07/2026)
1 ud × 154.8 = 154.80

**05.04** ud Foco empotr diam. 120mm orientab 350º color negro 40W LED 3000K (28/07/2026)
11 ud × 51.6 = 567.60

| Medición | Uds. | Parcial |
|---|---|---|
| Vestuario | 11 | 11.000 |
| Total |  | 11 |

**05.06** ml Tira led c/perfil alum+difusor perimetro sala,21W led 3000K (28/07/2026)
42 ml × 45.92 = 1928.64

**05.07** ml Tira led c/perfil alum+difusor ,21W led 3000K en candileja techo (28/07/2026)
25 ml × 46.05 = 1151.25

**05.08** ud Punto de luz para logo tras mostrador, zonas con chapa, etc... (28/07/2026)
6 ud × 135.45 = 812.70

**05.09** ud LUMIN.ESTANCA DIF.ACRÍLIC.2x18 W.AF (07/02/2008)
3 ud × 63.6 = 190.80
Luminaria estanca, en material plástico de 2x18 W. con protección IP66 clase I, cuerpo de poliéster reforzado con fibra de vidrio, difusor acrílico.Fijación del difusor a la carcasa sin clips gracias a un innovador concepto con puntos de fijación integrados. Equipo eléctrico formado por reactancias, condensadores, portalámparas, cebadores, lámparas fluorescentes nueva generación y bornes de conexión. Instalada, incluyendo replanteo, accesorios de anclaje y conexionado.

| Código | Ud | Descripción | Rendimiento | Precio |
|---|---|---|---|---|
| O01OB200 | h. | Oficial 1ª electricista (mano de obra; 07/02/2008) | 0 | 22.59 |
| O01OB220 | h. | Ayudante electricista (mano de obra; 07/02/2008) | 0 | 21.13 |
| P16BB220 | ud | Lumin. estanca dif.acrílic. 2x18 W. AF (material; 07/02/2008) | 0 | 29.23 |
| P16CC080 | ud | Tubo fluorescente 18 W./830-840-827 (material; 07/02/2008) | 0 | 2.64 |
| P01DW090 | ud | Pequeño material (material; 07/02/2008) | 0 | 1.61 |

Claves: accesorio, eléctrico, clase, clip, luminaria, punto, cebador, fluorescencia, equipo, conexión, refuerzo, material, anclaje, fibra, condensador, protección, generación, fijación, carcasa, estanco, vidrio, difusor, acrílico, replanteo, lámpara, plástico, poliéster

| Medición | Uds. | Parcial |
|---|---|---|
| Limpieza | 1 | 1.000 |
| Disponible | 2 | 2.000 |
| Total |  | 3 |

**05.11** ud INSTALACION Y CONEXIONADO DE LUMINARIAS (28/07/2026)
1 ud × 3225.05 = 3225.05

**05.12** m. DERIVACIÓN INDIVIDUAL 5x10 mm2 CANALIZACION LIBRE HALOGENOS (07/02/2008)
25 m. × 46.05 = 1151.25
Derivación individual 5x10 mm2 (línea que enlaza el contador o contadores de cada abonado con su dispositivo privado de mando y protección), bajo tubo de PVC rígido D=29, M 40/gp5, conductores de cobre de 10 mm2 y aislamiento tipo Rv-K 0,6/1 kV libre de halógenos, en sistema trifásico con neutro, más conductor de protección y conductor de conmutación para doble tarifa de Cu 1,5 mm2 y color rojo. Instalada en canaladura a lo largo del hueco de escalera, incluyendo elementos de fijación y conexionado.

| Código | Ud | Descripción | Rendimiento | Precio |
|---|---|---|---|---|
| O01OB200 | h. | Oficial 1ª electricista | 0 | 22.59 |
| O01OB210 | h. | Oficial 2ª electricista | 0 | 27.09 |
| P15AI280 | m. | C.aisl.l.halóg.RZ1-k 0,6/1kV 5x10mm2 Cu (material; 11/01/2026) | 0 | 20.64 |
| P15AI340 | m. | C.a.l.halóg.ESO7Z1-k(AS) H07V 1,5mm2 Cu (material; 11/01/2026) | 0 | 1.29 |
| P15GD020 | m. | Tubo PVC ríg. der.ind. M 40/gp5 LIBRE HALOGENOS (material; 11/01/2026) | 0 | 1.29 |
| P01DW090 | ud | Pequeño material | 0 | 1.61 |

Claves: mando, línea, enlace, contador, protección, tubo, conductor, rígido, doble, derivación, PVC, conexión, fijación, halógeno, escalera, hueco, rojo, color, cobre, trifásico, aislamiento, individual

**05.13** u CUADRO GENERAL B.T. PL. BAJA SEGUN ESQUEMA (28/07/2026)
1 u × 3418.56 = 3418.56

**05.14** ud CIRCUITO MONOF. POTENCIA 10 A. LIBRE HALOGENOS (07/02/2008)
12 ud × 162.54 = 1950.48
Circuito alumbrado realizado con tubo PVC corrugado M 20/gp5, conductores de cobre rígido de 1,5 mm2, aislamiento VV 750 V., en sistema monofásico (fase y neutro), incluido p./p. de cajas de registro y regletas de conexión.

| Código | Ud | Descripción | Rendimiento | Precio |
|---|---|---|---|---|
| O01OB200 | h. | Oficial 1ª electricista | 0 | 22.59 |
| O01OB210 | h. | Oficial 2ª electricista | 0 | 27.09 |
| P15GB010 | m. | Tubo PVC corrugado M 20/gp5 LIBRE HALOGENOS (material; 07/02/2008) | 0 | 0.23 |
| P15GA010 | m. | Cond. rígi. 750 V 1,5 mm2 Cu (material; 07/02/2008) | 0 | 0.3 |
| P01DW090 | ud | Pequeño material | 0 | 1.61 |

Claves: aislamiento, rígido, circuito, alumbrado, tubo, PVC, conexión, cobre, monofásico, caja, registro, regla, conductor, corrugado

**05.15** ud CIRCUITO MONOF. POTENCIA 15 A. LIBRE HALOGENOS (07/02/2008)
11 ud × 205.11 = 2256.21
Circuito usos varios realizado con tubo PVC corrugado M 25/gp5, conductores de cobre rígido de 2,5 mm2, aislamiento VV 750 V., en sistema monofásico (fase neutro y tierra), incluido p./p. de cajas de registro y regletas de conexión.

| Código | Ud | Descripción | Rendimiento | Precio |
|---|---|---|---|---|
| O01OB200 | h. | Oficial 1ª electricista | 0 | 22.59 |
| O01OB210 | h. | Oficial 2ª electricista | 0 | 27.09 |
| P15GB020 | m. | Tubo PVC corrugado M 25/gp5 LIBRE HALOGENOS (material; 07/02/2008) | 0 | 0.27 |
| P15GA020 | m. | Cond. rígi. 750 V 2,5 mm2 Cu (material; 07/02/2008) | 0 | 0.48 |
| P01DW090 | ud | Pequeño material | 0 | 1.61 |

Claves: cobre, circuito, monofásico, tubo, PVC, corrugado, conductor, aislamiento, tierra, caja, registro, regla, rígido, conexión

**05.16** ud CIRCUITO MONOF. POTENCIA 15 A. Circuito extractor vestuario+sala (07/02/2008)
2 ud × 205.11 = 410.22
Circuito extractor realizado con tubo PVC corrugado M 25/gp5, conductores de cobre rígido de 2,5 mm2, aislamiento VV 750 V., en sistema monofásico (fase neutro y tierra), incluido p./p. de cajas de registro y regletas de conexión.

| Código | Ud | Descripción | Rendimiento | Precio |
|---|---|---|---|---|
| O01OB200 | h. | Oficial 1ª electricista | 0 | 22.59 |
| O01OB210 | h. | Oficial 2ª electricista | 0 | 27.09 |
| P15GB020 | m. | Tubo PVC corrugado M 25/gp5 LIBRE HALOGENOS | 0 | 0.27 |
| P15GA020 | m. | Cond. rígi. 750 V 2,5 mm2 Cu | 0 | 0.48 |
| P01DW090 | ud | Pequeño material | 0 | 1.61 |

Claves: cobre, circuito, monofásico, tubo, PVC, corrugado, conductor, aislamiento, tierra, caja, registro, regla, rígido, conexión

**05.17** ud CIRCUITO MONOF. POTENCIA 15 A. RESERVA (28/07/2026)
6 ud × 247.68 = 1486.08
Circuito recuperador de calor realizado con tubo PVC corrugado M 25/gp5, conductores de cobre rígido de 2,5 mm2, aislamiento VV 750 V., en sistema monofásico (fase neutro y tierra), incluido p./p. de cajas de registro y regletas de conexión.

**05.18** ud CIRCUITO TRIF. POTENCIA 25 A. (07/02/2008)
1 ud × 247.68 = 247.68
Circuito de potencia para una intensidad máxima de 25 A. o una potencia de 13 kW. Constituido por cinco conductores (tres fases, neutro y tierra) de cobre de 6 mm2 de sección y aislamiento tipo W 750 V. Montado bajo canaleta de PVC de 20x50 mm., incluyendo ángulos y accesorios de montaje.

| Código | Ud | Descripción | Rendimiento | Precio |
|---|---|---|---|---|
| O01OB200 | h. | Oficial 1ª electricista | 0 | 22.59 |
| O01OB210 | h. | Oficial 2ª electricista | 0 | 27.09 |
| P15GF040 | m. | Moldura PVC. tapa ext. 20x50 mm. (material; 07/02/2008) | 0 | 4.32 |
| P15GA040 | m. | Cond. rígi. 750 V 6 mm2 Cu (material; 07/02/2008) | 0 | 1.08 |
| P01DW090 | ud | Pequeño material | 0 | 1.61 |

Claves: montaje, circuito, máximo, conductor, tierra, intensidad, canal, PVC, ángulo, accesorio, aislamiento, cobre, sección

**05.19** m BANDEJA DE REJILLA 100x300 mm C7 (27/03/2018)
70 m × 76.56 = 5359.20
Bandeja de rejilla de acero galvanizado de 100x300 mm, sin separadores, con borde redondeado, continuidad eléctrica garantizada, resistente a la corrosión Clase 7, con 70 micras de espesor de galvanizado en caliente, para montar en techo o en pared. Totalmente montada, según REBT, ITC-BT-21 y NTE-IEB. Base de precios de la Construcción de la Comunidad de Madrid. Precio particularizado para el Área 3.

| Código | Ud | Descripción | Rendimiento | Precio |
|---|---|---|---|---|
| CM3O01OB200 | h | Oficial 1ª electricista (mano de obra) | 0 | 33.98 |
| CM3O01OB220 | h | Ayudante electricista (mano de obra) | 0 | 32.28 |
| CM3P15UH290 | m | Bandeja de rejilla 100x300 C7 (material) | 0 | 88.15 |
| CM3P15UH330 | u | Soporte ligero techo/pared (material) | 0 | 19.76 |
| CM3P15UH340 | u | Unión rápida rejillas (material) | 0 | 3.41 |
| %PM0200 | % | Pequeño Material | 2 % |  |

**05.20** ud CIE INSTALACIONE ELECTRICA Y PROYECTO (27/07/2026)
1 ud × 1041.71 = 1041.71

**05.21** u PUNTO LUZ ADICIONAL (27/03/2018)
6 u × 54.18 = 325.08
Punto de luz adicional, realizado con tubo PVC corrugado reforzado libre de halógenos M16 mm, y cableado formado por conductores unipolares de cobre aislados para una tensión nominal de 450/750V de tipo H07Z1-K (AS) B2ca-s1a,d1,a1 de 1,5 mm2 de sección, sin mecanismo. Totalmente montado e instalado; i/p.p. de caja de conexiones y medios auxiliares (excepto elevación y/o transporte). Conforme a REBT: ITC-BT-19, ITC-BT-20, ITC-BT-21 e ITC-BT-25 a 27 ó ITC-BT-28 (s/uso), NTE-IEB y normas UNE-EN 60669-1:2018 y UNE-EN 60669-1:2018/AC:2020-02. Materiales con marcado CE y Declaración de Prestaciones (CPR) según Reglamento Europeo (UE) 305/2011. Base de precios de la Construcción de la Comunidad de Madrid. Precio particularizado para el Área 3.

| Código | Ud | Descripción | Rendimiento | Precio |
|---|---|---|---|---|
| CM3O01OB200 | h | Oficial 1ª electricista | 0 | 33.98 |
| CM3O01OB220 | h | Ayudante electricista | 0 | 32.28 |
| CM3P15UCH010 | m | Tubo flex. PVC corrug. reforz. M16 mm libre halógenos (material) | 0 | 1.47 |
| CM3P15NG010 | m | Cable Cu 450/750V H07VZ1-K (AS) B2ca-s1b,d1,a1 - 1x1,5 mm2 (material; 21/03/2022) | 0 | 0.65 |
| %PM0100 | % | Pequeño Material | 1 % |  |

**05.22** u PUNTO LUZ SENCILLO SERIE 270 SIMON NEGRO MATE (27/03/2018)
8 u × 54.18 = 433.44
Punto de luz sencillo unipolar, realizado con tubo PVC corrugado reforzado libre de halógenos M16 mm, cableado formado por conductores unipolares de cobre aislados para una tensión nominal de 450/750V de tipo H07Z1-K (AS) B2ca-s1a,d1,a1 de 1,5 mm2 de sección, y mecanismo de interruptor unipolar de gama alta, con acabado en blanco / color básico estándar. Totalmente montado e instalado; i/p.p. de caja de mecanismo universal con tornillos SERIE 270 SIMON NEGRO MATE, conexiones y medios auxiliares (excepto elevación y/o transporte). Conforme a REBT: ITC-BT-19, ITC-BT-20, ITC-BT-21 e ITC-BT-25 a 27 ó ITC-BT-28 (s/uso), NTE-IEB y normas UNE-EN 60669-1:2018 y UNE-EN 60669-1:2018/AC:2020-02. Materiales con marcado CE y Declaración de Prestaciones (CPR) según Reglamento Europeo (UE) 305/2011. Base de precios de la Construcción de la Comunidad de Madrid. Precio particularizado para el Área 3.

| Código | Ud | Descripción | Rendimiento | Precio |
|---|---|---|---|---|
| CM3O01OB200 | h | Oficial 1ª electricista | 0 | 33.98 |
| CM3O01OB220 | h | Ayudante electricista | 0 | 32.28 |
| CM3P15UCH010 | m | Tubo flex. PVC corrug. reforz. M16 mm libre halógenos | 0 | 1.47 |
| CM3P15NG010 | m | Cable Cu 450/750V H07VZ1-K (AS) B2ca-s1b,d1,a1 - 1x1,5 mm2 | 0 | 0.65 |
| CM3P15GK050 | u | Caja mecanismo empotrar (material; 21/03/2022) | 0 | 0.54 |
| CM3P15MBA010 | u | Marco individual mecanismo gama alta (material) | 0 | 5.16 |
| CM3P15MBA050 | u | Interruptor / conmutador gama alta (material; 21/03/2022) | 0 | 17.51 |
| %PM0100 | % | Pequeño Material | 1 % |  |

| Medición | Uds. | Parcial |
|---|---|---|
| Inodoros | 1 | 1.000 |
| Vestuario adaptado | 1 | 1.000 |
| Vestuario general | 1 | 1.000 |
| Cabina duchas | 3 | 3.000 |
| Disponible | 1 | 1.000 |
| Cabina urinario | 1 | 1.000 |
| Total |  | 8 |

**05.23** u PUNTO TIMBRE GAMA ALTA ZUMBADOR SENCILLO (27/03/2018)
1 u × 241.23 = 241.23
Punto de timbre con zumbador sencillo, realizado con tubo PVC corrugado reforzado libre de halógenos M16 mm, cableado formado por conductores unipolares de cobre aislados para una tensión nominal de 450/750V de tipo H07Z1-K (AS) B2ca-s1a,d1,a1 de 1,5 mm2 de sección, mecanismo de pulsador unipolar, y zumbador sencillo de gama alta, con acabado en blanco / color básico estándar. Totalmente montado e instalado; i/p.p. de cajas de mecanismo universal con tornillos, conexiones y medios auxiliares (excepto elevación y/o transporte). Conforme a REBT: ITC-BT-19, ITC-BT-20, ITC-BT-21 e ITC-BT-25 a 27 ó ITC-BT-28 (s/uso), NTE-IEB y normas UNE-EN 60669-1:2018 y UNE-EN 60669-1:2018/AC:2020-02. Materiales con marcado CE y Declaración de Prestaciones (CPR) según Reglamento Europeo (UE) 305/2011. Base de precios de la Construcción de la Comunidad de Madrid. Precio particularizado para el Área 3.

| Código | Ud | Descripción | Rendimiento | Precio |
|---|---|---|---|---|
| CM3O01OB200 | h | Oficial 1ª electricista | 0 | 33.98 |
| CM3O01OB220 | h | Ayudante electricista | 0 | 32.28 |
| CM3P15UCH010 | m | Tubo flex. PVC corrug. reforz. M16 mm libre halógenos | 0 | 1.47 |
| CM3P15NG010 | m | Cable Cu 450/750V H07VZ1-K (AS) B2ca-s1b,d1,a1 - 1x1,5 mm2 | 0 | 0.65 |
| CM3P15GK050 | u | Caja mecanismo empotrar | 0 | 0.54 |
| CM3P15MBA010 | u | Marco individual mecanismo gama alta | 0 | 5.16 |
| CM3P15MBA100 | u | Pulsador timbre gama alta (material; 21/03/2022) | 0 | 17.96 |
| CM3P15MBA110 | u | Zumbador timbre empotrar gama alta (material; 21/03/2022) | 0 | 38.53 |
| %PM0100 | % | Pequeño Material | 1 % |  |

**05.24** u ENCHUFE 16A SERIE SIMON 270 NEGRO MATE (27/03/2018)
20 u × 60.63 = 1212.60
Base de enchufe con toma de tierra de 16A, de sistema Schüko universal, SERIE 270 SIMON NEGRO MATE, realizada con tubo PVC corrugado reforzado libre de halógenos M20 mm, cableado formado por conductores unipolares de cobre aislados para una tensión nominal de 450/750V de tipo H07Z1-K (AS) B2ca-s1a,d1,a1 de 2,5 mm2 de sección, mecanismo de base de enchufe de 16A de gama alta, con acabado en blanco / color básico estándar. Totalmente montado e instalado; i/p.p. de caja de mecanismo universal con tornillos, conexiones y medios auxiliares (excepto elevación y/o transporte). Conforme a REBT: ITC-BT-19, ITC-BT-20, ITC-BT-21 e ITC-BT-25 a 27 ó ITC-BT-28 (s/uso), NTE-IEB y norma UNE 20315-1-1:2017. Materiales con marcado CE y Declaración de Prestaciones (CPR) según Reglamento Europeo (UE) 305/2011. Base de precios de la Construcción de la Comunidad de Madrid. Precio particularizado para el Área 3.

| Código | Ud | Descripción | Rendimiento | Precio |
|---|---|---|---|---|
| CM3O01OB200 | h | Oficial 1ª electricista | 0 | 33.98 |
| CM3O01OB220 | h | Ayudante electricista | 0 | 32.28 |
| CM3P15UCH020 | m | Tubo flex. PVC corrug. reforz. M20 mm libre halógenos (material) | 0 | 1.91 |
| CM3P15NG020 | m | Cable Cu 450/750V H07VZ1-K (AS) B2ca-s1a,d1,a1 - 1x2,5 mm2 (material) | 0 | 1.01 |
| CM3P15GK050 | u | Caja mecanismo empotrar | 0 | 0.54 |
| CM3P15MBA010 | u | Marco individual mecanismo gama alta | 0 | 5.16 |
| CM3P15MBA180 | u | Base de enchufe 16A gama alta (material) | 0 | 15.71 |
| %PM0100 | % | Pequeño Material | 1 % |  |

| Medición | Uds. | Parcial |
|---|---|---|
| Vestuario | 4 | 4.000 |
| Vestuario adaptado | 1 | 1.000 |
| Cuarto ACS | 1 | 1.000 |
| Mostrador | 4 | 4.000 |
| Sonido | 2 | 2.000 |
| Sala | 2 | 2.000 |
| Desfribilador | 1 | 1.000 |
| Aromas | 1 | 1.000 |
| Altavoces | 3 | 3.000 |
| Central sonido | 1 | 1.000 |
| Total |  | 20 |

**05.25** u TOMA DRJ 45 (27/03/2018)
2 u × 154.8 = 309.60
Toma RJ45 para datos, realizada con tubo PVC corrugado reforzado libre de halógenos M20 mm, cableado telefónico de cobre de 2 pares (4x0,5 mm2), y mecanismo de base de toma de teléfono gama alta, con acabado en blanco / color básico estándar. Totalmente montado e instalado; i/p.p. de caja de mecanismo universal con tornillos, conexiones y medios auxiliares (excepto elevación y/o transporte). Conforme al Reglamento regulador de las infraestructuras comunes de telecomunicaciones (R.D. 346/2011) y su Orden de desarrollo ITC/1644/2011 y a NTE-IAT. Materiales con marcado CE y Declaración de Prestaciones (CPR) según Reglamento Europeo (UE) 305/2011. Base de precios de la Construcción de la Comunidad de Madrid. Precio particularizado para el Área 3.

| Código | Ud | Descripción | Rendimiento | Precio |
|---|---|---|---|---|
| CM3O01OB200 | h | Oficial 1ª electricista | 0 | 33.98 |
| CM3O01OB220 | h | Ayudante electricista | 0 | 32.28 |
| CM3P15UCH020 | m | Tubo flex. PVC corrug. reforz. M20 mm libre halógenos | 0 | 1.91 |
| CM3P22TBP100 | m | Cable 2 pares 2x2x0,51 mm (Cu + PE + LSZH) (material) | 0 | 0.45 |
| CM3P15GK050 | u | Caja mecanismo empotrar | 0 | 0.54 |
| CM3P15MBA010 | u | Marco individual mecanismo gama alta | 0 | 5.16 |
| 05.25.01 | u | Toma teRJ45 (material) | 0 | 24.79 |
| %PM0100 | % | Pequeño Material | 1 % |  |

**05.26** u TOMA USB (27/03/2018)
2 u × 154.8 = 309.60
TOMA USB realizada con canalización bajo tubo PVC corrugado de M 20/gp5 y guía de alambre galvanizado, incluyendo caja de registro, caja de mecanismo universal con tornillos, salida de cables gama alta, totalmente montados e instalados. Conforme al Reglamento regulador de las infraestructuras comunes de telecomunicaciones (R.D. 346/2011) y su Orden de desarrollo ITC/1644/2011 y a NTE-IEB. Materiales con marcado CE y Declaración de Prestaciones (CPR) según Reglamento Europeo (UE) 305/2011. Base de precios de la Construcción de la Comunidad de Madrid. Precio particularizado para el Área 3.

| Código | Ud | Descripción | Rendimiento | Precio |
|---|---|---|---|---|
| CM3O01OB200 | h | Oficial 1ª electricista | 0 | 33.98 |
| CM3O01OB220 | h | Ayudante electricista | 0 | 32.28 |
| CM3P15UCH020 | m | Tubo flex. PVC corrug. reforz. M20 mm libre halógenos | 0 | 1.91 |
| CM3P15GK050 | u | Caja mecanismo empotrar | 0 | 0.54 |
| CM3P15MBA010 | u | Marco individual mecanismo gama alta | 0 | 5.16 |
| 05.26.01 | u | Toma USB (material) | 0 | 10.94 |
| %PM0100 | % | Pequeño Material | 1 % |  |

**05.28** ud INSTALACION DE TELECOMUNICACIONES PARA EL LOCAL (28/07/2026)
1 ud × 322.51 = 322.51

**05.29** ud KIT EMERGENCIA ASEO ADAPTADO (27/07/2026)
1 ud × 350.89 = 350.89

**05.30** ud INSTALACION DE CANALIZACION SONIDO (28/07/2026)
1 ud × 412.81 = 412.81

**05.31** ud CAJA SUPERFICIE 4 RED+MOD.RJ (07/02/2008)
2 ud × 416.68 = 833.36
Suministro y colocación de caja superficie para pared para 3 mód. dobles de medidas 115x186x63 fabricada en ABS y policarbonato modelo CA3S (incluye cubeta, marco y separador energía-datos), de color a elegir y formada por 4 tomas schuko 2P+TT 16A para red con led y obturador y placa de 1 a 4 conectores RJ11-RJ45, precableada en fábrica con regletas, incluyendo igualmente desde el cuadro de planta, conductor de cobre RV 0,6/1 kV de 3x4 mm2 en acometida a caja i/p.p. linea general hasta cuadro; p.p. de bandeja de PVC por falso suelo o pared de 185x60 mm. en generales y bandeja de PVC con tapa de 100x50 mm. en ramales con sus soportes, curvas..etc. Totalmente instalada, conectada y funcionando.

| Código | Ud | Descripción | Rendimiento | Precio |
|---|---|---|---|---|
| O01OB200 | h. | Oficial 1ª electricista | 0 | 22.59 |
| O01OB220 | h. | Ayudante electricista | 0 | 21.13 |
| P15HA080 | ud | Caja superficie 3 mód.(CA3S) 115x186x63 (material; 07/02/2008) | 0 | 25.31 |
| P15HC010 | ud | Mód.schuko doble RED 2P+TT 16A (MP02) (material; 07/02/2008) | 0 | 17.8 |
| P15HC030 | ud | Módulo para 1-4 RJ11-RJ45 (MD00) (material; 07/02/2008) | 0 | 12.37 |
| P15GP035 | ud | Bandeja PVC 185x60 mm con tapa y acce. (material; 07/02/2008) | 0 | 15.69 |
| P15GP025 | ud | Bandeja PVC 100x50 mm con tapa y acce. (material; 07/02/2008) | 0 | 13.47 |
| P15GA040 | m. | Cond. rígi. 750 V 6 mm2 Cu | 0 | 1.08 |
| P15GA030 | m. | Cond. rígi. 750 V 4 mm2 Cu (material; 07/02/2008) | 0 | 0.77 |
| P01DW090 | ud | Pequeño material | 0 | 1.61 |

Claves: fabricación, policarbonato, caja, superficie, pared, doble, curva, schuko, modelo, cubeta, marco, separador, color, toma, placa, red, fábrica, colocación, suelo, acometida, cuadro, planta, conductor, cobre, regla, PVC, bandeja, soporte, falso, tapa, conexión, ramal, suministro, línea

## 06 CLIMATIZACIÓN Y VENTILACIÓN (31/01/2000)
Importe: 36652.93
Suministro e instalación de estructura de sustentación de equipo de climatización a forjado existente mediante dos IPN140 de 6 metros de longiud cada una y 4 amortiguadores de 70 kg con chapas de anclaje 250x250x10mm a vigas de hormigón existentes

**06.01** ud EXTRACTOR SALA VORTICE LINEO 250 QUIET Q=1485m3/h (10/11/2000)
2 ud × 712.75 = 1425.50
Suministro e instalación de extractor VORTICE LINEO 200/8M,
Ventiladores de flujo mixto Los aparatos de la serie LINEO están accionados por motores de inducción de 3 velocidades, útiles para lograr el compromiso óptimo entre rendimiento, consumo de combustible y emisiones de ruido. También es posible ajustar la velocidad mediante uno de los dispositivos VORTICE suministrados como opción. Versión con temporizador disponible (T)
• Construcción de resina plástica resistente al fuego, clase E2, según ISO EN 11925-2:2010, en áreas expuestas al motor y componentes eléctricos.
• Motor de inducción con protección térmica, con eje montado sobre soportes de rodamientos de bolas, combinado con un impulsor helicoidal-centrífugo.
• Alto grado de resistencia al agua: IPX5 (si se instala en conducto).
• Controlable en velocidad mediante dispositivos de regulación Vortice.

| Código | Ud | Descripción | Rendimiento | Precio |
|---|---|---|---|---|
| O01OB170 | h | Oficial 1ª fontanero calefactor (mano de obra; 10/11/2000) | 0 | 24.97 |
| O01OB180 | h. | Oficial 2ª fontanero calefactor | 0 | 21.43 |
| 06.01.01 | ud | Ventilador VORTICE LINEO 200/8M (material; 04/06/2026) | 0 | 645.01 |

Claves: aislamiento, flexible, ventilación, aire, módulo, extracción, acoplar, directo, motor, construcción, base, panel, galvanizar, acero, registro, caudal, centrífugo, doble, aspiración, amortiguador, elástico, boca, compuerta, acústico, junta, salida, punta, estanco

**06.02** ud REJILLA DE AIRE 625x125 mm SOBRE CONDUCTO DE CHAPA VISTO (28/07/2026)
7 ud × 164.4 = 1150.80

**06.03** ud REJILLA DE 325x125, LAMA ORIENTABLE C/REG ALUMINIO EXT. (28/07/2026)
1 ud × 69.92 = 69.92
SUMINISTRO REJILLA EXTRACCION AIRE, 300x200 mm, LAMA SIMPLE EN ALUMINIO
EXTRUIDO, REGULACION, PARA CONDUCTO CIRCULAR, C/ MARCO DE MONTAJE Y REGULACION

**06.04** ud CONEXION A REJILLAS PREVISTAS EN LAS 2 FACHADAS (27/07/2026)
4 ud × 197.37 = 789.48

| Medición | Uds. | Parcial |
|---|---|---|
| Extractor vestuarios | 1 | 1.000 |
| Extractor sala | 1 | 1.000 |
| Unidad exterior clima | 2 | 2.000 |
| Total |  | 4 |

**06.06** ud SUMINISTRO BOCA EXTRACCION ASEO PVC d=100mm (28/07/2026)
7 ud × 17.11 = 119.77
Suministro,montajeypuestaenservicioderecuperadordecalor,paralarenovacióndeaire.Caudal nominalde1.000m3/h.filtraciónF7//F7+F8.incluyecontrolcableado.Totalmenteinstalado,incluso p.p.deaccesoriosauxiliaresdemontaje

**06.07** m. COND. FLEXIBLE ALUMINIO D=152mm CONEXION A REJILLA (31/01/2000)
1 m. × 95.31 = 95.31
Conducto flexible de 152 mm. de diámetro, para distribución de aire climatizado, obtenido por enrrollamiento en hélice con espiral de alambre y bandas de aluminio con poliéster, resistencia al fuego M1 y temperaturas de uso entre -20ºC y 250ºC, i/p.p. de corte, derivaciones, instalación y costes indirectos.

| Código | Ud | Descripción | Rendimiento | Precio |
|---|---|---|---|---|
| O01OB170 | h | Oficial 1ª fontanero calefactor | 0 | 24.97 |
| P21CF110 | m. | Conducto flexiver clima D=152 (material; 07/02/2008) | 0 | 7.6 |
| P21CF210 | ud | Manguito corona D=152 (material; 07/02/2008) | 0 | 6.48 |
| P21CF050 | ud | Cinta de aluminio Climaver (material; 31/01/2000) | 0 | 19.97 |

Claves: aluminio, aire, alambre, distribución, diámetro, flexible, poliéster, conducción, banda, resistencia, fuego, temperatura, corte, espira, derivación

**06.08** m. COND. FLEXIBLE ALUMINIO D=102mm CONEXION A BOCA DE EXTRACCION (31/01/2000)
7 m. × 154.32 = 1080.24
Conducto flexible de 102 mm. de diámetro, para distribución de aire climatizado, obtenido por enrrollamiento en hélice con espiral de alambre y bandas de aluminio con poliéster, resistencia al fuego M1 y temperaturas de uso entre -20ºC y 250ºC, i/p.p. de corte, derivaciones, instalación y costes indirectos.

| Código | Ud | Descripción | Rendimiento | Precio |
|---|---|---|---|---|
| O01OB170 | h | Oficial 1ª fontanero calefactor | 0 | 24.97 |
| P21CF150 | m. | Conducto flexiver D=102 (material; 07/02/2008) | 0 | 1.9 |
| P21CF200 | ud | Manguito corona D=102 (material; 07/02/2008) | 0 | 5.84 |
| P21CF050 | ud | Cinta de aluminio Climaver | 0 | 19.97 |

Claves: banda, diámetro, distribución, aire, espira, alambre, flexible, resistencia, fuego, temperatura, corte, derivación, aluminio, poliéster, conducción

**06.09** u UNIDAD CLIMA PARTIDA HITACHI RASC-5HNPE CENTRIFUGA (28/07/2026)
1 u × 15480.26 = 15480.26

**06.10** m2 CONDUCTO CLIMAVER PLUS R (31/01/2000)
22 m2 × 46.05 = 1013.10
m2 Conducto autoportante para la distribución de aire climatizado ejecutado en lana mineral ISOVER CLIMAVER PLUS R constituido por paneles rígidos de lana de vidrio ISOVER de alta densidad, revestidos por la cara exterior con una lámina de aluminio reforzada con papel kraft y malla de vidrio, que actúa como barrera de vapor, y por su cara interior, con una lámina de aluminio reforzada con papel kraft, de 25 mm de espesor cumpliendo la norma UNE EN 14303 Productos Aislantes térmicos para equipos en edificación e instalaciones industriales con marcado CE de Sistema de conductos autoportantes para climatización y ventilación ETA 20/0122 según EAD 360001-00-0803. Con una conductividad térmica de 0,032 a 0,038 W / (m†¢K), clase de reacción al fuego B-s1, d0 y código de designación MW-EN 14303-T5-MV1.

| Código | Ud | Descripción | Rendimiento | Precio |
|---|---|---|---|---|
| O01OB170 | h | Oficial 1ª fontanero calefactor | 0 | 24.97 |
| UISOC101 | m² | Conducto Isover CLIMAVER® Plus R®, 25 mm (22/10/2024) | 0 | 35 |
| P21CF050 | ud | Cinta de aluminio Climaver | 0 | 19.97 |

Claves: alto, humo, vidrio, malla, autoportante, distribución, lana, conducción, aluminio, lámina, aire, revestir, exterior, complejo, triple, refuerzo, densidad, térmico, codo, fijación, canto, acústico, fuego, clasificación, corte, norma, unión, medio, auxiliar, ejecución, derivación, cinta, interior

| Medición | Uds. | Largo | Ancho | Alto | Parcial |
|---|---|---|---|---|---|
| Extraccion vestuarios | 1 | 20 | 1 | 1.1 | 22.000 |
| Total |  |  |  |  | 22 |

**06.11** u CASSETTE TECHO PARA EXTERIOR CENTRIFUGA 2X1 HITACHI RCI-2.0FSN4 (28/07/2026)
2 u × 2193.04 = 4386.08

**06.12** PA INSTALACION, CARGA REFRIGERANTE Y PUESTA EN FUNCIONAMIENTO EQUIP (27/07/2026)
1 PA × 4934.39 = 4934.39

**06.13** m2 CONDUCTO CLIMAVER A2 NETO (31/01/2000)
22.77 m2 × 58.85 = 1340.01
Conducto autoportante para la distribución de aire climatizado ejecutado en lana de vidrio de alta densidad revestido por exterior con un complejo triplex formado por lámina de aluminio visto, refuerzo de malla de vidrio y kraftt, por el interior incorpora un velo de vidrio, aporta altos rendimientos térmicos y acústicos, reacción al fuego M1 y clasificación F0 al índice de humos, i/p.p. de corte, ejecución, codos, embocaduras, derivaciones, elementos de fijación, sellado de uniones con cinta Climaver de aluminio, medios auxiliares y costes indirectos, totalmente instalado según normas UNE y NTE-ICI-22.

| Código | Ud | Descripción | Rendimiento | Precio |
|---|---|---|---|---|
| O01OB170 | h | Oficial 1ª fontanero calefactor | 0 | 24.97 |
| P21CF030 | m2 | Panel l.v.a.d. Climaver A2 Neto (material; 31/01/2000) | 0 | 28.97 |
| P21CF050 | ud | Cinta de aluminio Climaver | 0 | 19.97 |

Claves: aluminio, alto, distribución, aire, refuerzo, ejecución, lana, vidrio, densidad, revestir, exterior, complejo, lámina, conducción, corte, triple, clasificación, fijación, acústico, derivación, fuego, humo, codo, unión, auxiliar, térmico, autoportante, cinta, interior, norma, malla, medio

| Medición | Uds. | Largo | Ancho | Alto | Parcial |
|---|---|---|---|---|---|
| Salida conductos unidad exterior clima | 1 | 3 | 2.2 | 1.1 | 7.260 |
|  | 1 | 3 | 2.2 | 1.1 | 7.260 |
| Salida extraccion vestuarios | 1 | 2 | 1.5 | 1.1 | 3.300 |
| Salida conducto extractor sala | 1 | 3 | 1.5 | 1.1 | 4.950 |
| Total |  |  |  |  | 22.77 |

**06.14** m2 CONDUCTO CHAPA 0,8 mm
41.25 m2 × 78.64 = 3243.90
Canalización de aire realizada con chapa de acero galvanizada de 0,8 mm de espesor, i/embocaduras, derivaciones, elementos de fijación y piezas especiales, homologado, instalado, según normas UNE y NTE-ICI-23. Base de precios de la Construcción de la Comunidad de Madrid. Precio particularizado para el Área 3.

| Código | Ud | Descripción | Rendimiento | Precio |
|---|---|---|---|---|
| CM3O01OB170 | h | Oficial 1ª fontanero calefactor | 0 | 34.29 |
| CM3P21DCC020 | m2 | Chapa galvanizada 0,8 mm c/vaina (material) | 0 | 54.18 |
| CM3P21DCC050 | m2 | Piezas chapa 0,8 mm c/vaina (material) | 0 | 73.49 |

| Medición | Uds. | Largo | Ancho | Alto | Parcial |
|---|---|---|---|---|---|
| Conducto visto extracción sala | 1 | 30 | 1.25 | 1.1 | 41.250 |
| Total |  |  |  |  | 41.25 |

**06.15** ud NUEVA REJILLA EN FACHADA 400x200mm (27/07/2026)
2 ud × 241.23 = 482.46

| Medición | Uds. | Parcial |
|---|---|---|
| Salida ventilacion vestuarios | 1 | 1.000 |
| Salida ventilacion sala | 1 | 1.000 |
| Total |  | 2 |

**06.16** ud ESTRUCTURA SUSTENTACION EQUIPO CLIMA A FORJADO (27/07/2026)
1 ud × 1041.71 = 1041.71

## 07 CARPINTERÍA DE ALUMINIO INTERIOR LOCAL (27/07/2026)
Importe: 6469.91

**07.01** ud CARPINTERIA CERRAMIENTO INTERIOR SALA (27/07/2026)
6.6 ud × 980.29 = 6469.91
SUMINISTRO Y MONTAJE DE :
CARPINTERÍA DE ALUMINIO NEGRO MATE PARA CERRAMIENTO INTERIOR DE LOCAL CON UNIDAD DE 3300mm x 2000 mm de altura con MODULO DE PUERTA de 900 mm de HOJA con apertura hacia el interior de la sala.
CARPINTERÍA DE ALUMINIO, EN COLOR LACADO NEGRO, ACRISTALADO CON DOBLE CRISTAL LAMINAR 4+4-10-4+4 LAMINAR. INTERIOR LOCAL.

| Medición | Uds. | Largo | Alto | Parcial |
|---|---|---|---|---|
| CARPINTERIA EN TABIQUE DE ACCESO A SALA | 1 | 2 | 3.3 | 6.600 |
| Total |  |  |  | 6.6 |

## 08 CARPINTERÍA METÁLICA (27/07/2026)
Importe: 315.35

**08.01** ud MARCO DE HIERRO LACADO AL HORNO EN NEGRO PARA ESPEJO 200x70cm (27/07/2026)
0 ud
ESTA EN EL PRECIO DEL ESPEJO

**08.02** ml perfil negro de remate en paredes (27/07/2026)
1 ml × 15.35 = 15.35
perfil negro de remate de Ceramicos, elegidos con tribeka y propiedad.

**08.03** u PUERTA METALICA 1H 80x210 cm (29/07/2026)
1 u × 300 = 300.00
Puerta practicable de perfiles metálicos, con refuerzos interiores de acero galvanizado, con eje vertical, de 80x210 cm de medidas totales, compuesta por cerco, hoja con zócalo inferior ciego de 30 cm, y herrajes bicromatados de colgar y de seguridad, instalada sobre precerco de aluminio y ajustada, incluso p.p. de medios auxiliares. Base de precios de la Construcción de la Comunidad de Madrid. Precio particularizado para el Área 3.

| Código | Ud | Descripción | Rendimiento | Precio |
|---|---|---|---|---|
| CM3O01OB130 | h | Oficial 1ª cerrajero (mano de obra; 23/07/2026) | 0 | 0 |
| CM3O01OB140 | h | Ayudante cerrajero (mano de obra; 23/07/2026) | 0 | 0 |
| CM3P12PW010 | m | Premarco aluminio (material) | 0 | 13.74 |
| CM3P12P01acab | u | Puerta metálica 80x210 cm (material) | 0 | 655.19 |

## 09 CARPINTERÍA DE MADERA Y FENOLICOS
Importe: 12841.98

**09.01** ud PUERTA BATIENTE VESTUARIOS (29/07/2026)
2 ud × 1013.89 = 2027.78
Suministro y colocacion de puerta batiente modelo integra 2 canto recto, compuesta con marco fenolico
con desarollo de 10 a 12,5cm, hoja de 42mm de espesor tipo Sandwich con bastidor perimetral
fenolico aplacado a ambas caras con fenolico de color a elegir de 3mm de espesor, Cerradura con
llave o condena, manivela en forma de U inox, tres bisagras tipo Pernio en Inox.
Esta contemplado el transporte desde alicante.
Terminacion MADERA ROBLE.

| Medición | Uds. | Parcial |
|---|---|---|
| Cabina inodoros | 1 | 1.000 |
| Cabina urinario | 1 | 1.000 |
| Total |  | 2 |

**09.02** u PUERTA CORREDERA ASEO ADAPTADO (29/07/2026)
1 u × 1013.89 = 1013.89
Suministro y colocacion de puerta corredera modelo integra 2 canto recto, compuesta con marco fenolico
con desarollo de 10 a 12,5cm, hoja de 42mm de espesor tipo Sandwich con bastidor perimetral
fenolico aplacado a ambas caras con fenolico de color a elegir de 3mm de espesor, Cerradura
con llave o condena, manivela en forma de U inox, tres bisagras tipo Pernio en Inox._ no incluye
casoneto
Esta contemplado el transporte desde alicante.
Terminacion MADERA ROBLE.

| Código | Ud | Descripción | Rendimiento | Precio |
|---|---|---|---|---|
| CM3O01OB150 | h | Oficial 1ª carpintero (mano de obra) | 0 | 34.07 |
| CM3O01OB160 | h | Ayudante carpintero (mano de obra) | 0 | 32.28 |
| 2323 | u | Puerta corredera (material) | 0 | 743.75 |

**09.03** ud MAMPARA DUCHA CABINA VESTUARIO (29/07/2026)
3 ud × 687.12 = 2061.36
SUMINISTRO E INSTALACIÓN DE:
06.1 - MAMPARA DE CRISTAL CON PERFIL
METALICO DE COLOR NEGRO 20x20mm.
CON FIJO DE 100mm + PUERTA CORREDERA
APERTURA A DERECHA DE 700mm + FIJO DE
600mm. Y TODOS LOS SISTEMAS DE ANCLAJE
Y SELLADO NECESARIOSH. 2000mm

**09.04** ud MOSTRADOR ENTRADA SEGUN DISEÑO TRIBEKA (28/07/2026)
1 ud × 3741.06 = 3741.06

**09.05** u PRECERCO PINO 90x30 mm 1H
2 u × 71.27 = 142.54
Precerco de pino de 90x30 mm de escuadría, para puertas normalizadas de 1 hoja, montado, incluso p.p. de medios auxiliares. Base de precios de la Construcción de la Comunidad de Madrid. Precio particularizado para el Área 3.

| Código | Ud | Descripción | Rendimiento | Precio |
|---|---|---|---|---|
| CM3O01OB160 | h | Ayudante carpintero | 0 | 32.28 |
| CM3P11P01ba | u | Precerco de pino 1H 90x30 mm (material) | 0 | 32.06 |

| Medición | Uds. | Parcial |
|---|---|---|
| Cabina inodoros | 1 | 1.000 |
| Cabina urinario | 1 | 1.000 |
| Total |  | 2 |

**09.06** ud FRENTE DE CABINAS FENOLICO (29/07/2026)
1 ud × 3041.67 = 3041.67
Suministro y colocacion de frente de cabina fabricadas en tablero compacto fenolico de 12mm de espesor.
Cantos rectos y galce en cierre, divisoria en cantos rectos, cierre muletilla con indicador de libre/
ocupado en aluminio acabado inox. Pomos y bisagras en acero inox. De suelo a techo, altura techo
contemplada. 2,70m.
LONGITUD = 5 METROS
Esta contemplado el transporte desde alicante.
Terminacion MADERA ROBLE.
SE CONSIDERAN 3 PUERTAS INDEPENDIENTES EN ZONA WC

**09.07** u ARMARIO ESTANTERÍA TRASERA RECEPCION 200x50x110 cm
1 u × 709.51 = 709.51
Armario con estantes, puertas, formado por dos módulos de 100cm de ancho, 50cm de fondo y 110 cm de altura, color negro, fabricado en tablero aglomerado revestido en chapa con acabado madera en color negro. Base de precios de la Construcción de la Comunidad de Madrid. Precio particularizado para el Área 3.
SOLO MONTAJE ES SIMILAR A IKEA

| Código | Ud | Descripción | Rendimiento | Precio |
|---|---|---|---|---|
| CM3O01OA070 | h | Peón ordinario | 0 | 0 |
| CM3O01OA050 | h | Ayudante | 0 | 27.52 |
| 09.07.01 | u | Armario estantería 200x50x110 cm c/puerta (material; 08/06/2026) | 0 | 1935.03 |

**09.08** ud TABLERO DE DM PARA SOPORTE DE ESPEJO VESTUARIO 170X90x1,9 cm (27/07/2026)
1 ud × 104.17 = 104.17

## 10 CONTRAINCENDIOS (07/02/2008)
Importe: 1841.85

**10.02** UD SEÑAL 297 X 105 MM PVC "SALIDA (ESTRECHA)" CLASE A EV294L (28/07/2026)
2 UD × 8.38 = 16.76

**10.03** UD SEÑAL 320 X 160 MM PVC "MUÑECO PUERTA SALIDA IZQUIERDA" CLASE A (28/07/2026)
1 UD × 8.38 = 8.38

**10.04** UD SEÑAL 210 X 210 MM PVC "EXTINTOR" (28/07/2026)
2 UD × 8.38 = 16.76

**10.05** u EXTINTOR PORTÁTIL POLVO ABC 6 kg EFICACIA 27A 183B C (27/03/2018)
2 u × 63.6 = 127.20
Extintor de polvo químico polivalente ABC, de 6 kg de agente extintor, de eficacia 27A 183B C; equipado con soporte, manguera de caucho flexible con revestimiento de poliamida negra y difusor tubular, y manómetro comprobable. Cuerpo del extintor en chapa de acero laminado AP04, con acabado en pintura de poliéster resistente a la radiación UV. Peso total del equipo aprox. 9,22 kg. Conforme a Norma UNE-EN 3-7:2004+A1:2008, con marcado CE y certificado AENOR. Totalmente montado. Medida la unidad instalada. Base de precios de la Construcción de la Comunidad de Madrid. Precio particularizado para el Área 1.

| Código | Ud | Descripción | Rendimiento | Precio |
|---|---|---|---|---|
| CM1O01OA060 | h | Peón especializado (mano de obra) | 0 | 25.94 |
| CM1M12T050 | h | Taladro percutor eléctrico pequeño (maquinaria) | 0 | 1.38 |
| CM1P23EPI040 | u | Extintor portátil polvo ABC 6 kg eficacia 27A 183B C (material) | 0 | 33.85 |
| CM1P23EW030 | u | Soporte triangular extintor polvo 6-9-12 kg (material) | 0 | 1.51 |
| %PM0100 | % | Pequeño Material | 1 % |  |

**10.06** u EXTINTOR PORTÁTIL CO2 5 kg ENVASE ACERO (27/03/2018)
1 u × 120.61 = 120.61
Extintor de CO2, de 5 kg de agente extintor, de eficacia 89B; equipado con soporte y manguera flexible con trompa. Cuerpo del extintor en chapa de acero, con acabado en pintura de poliéster resistente a la radiación UV. Peso total del equipo aprox. 14 kg. Conforme a Norma UNE-EN 3, con marcado CE y certificado AENOR. Totalmente montado. Medida la unidad instalada. Base de precios de la Construcción de la Comunidad de Madrid. Precio particularizado para el Área 1.

| Código | Ud | Descripción | Rendimiento | Precio |
|---|---|---|---|---|
| CM1O01OA060 | h | Peón especializado | 0 | 25.94 |
| CM1M12T050 | h | Taladro percutor eléctrico pequeño | 0 | 1.38 |
| CM1P23EC030 | u | Extintor portátil CO2 5 kg envase acero (material) | 0 | 84.65 |
| CM1P23EW040 | u | Soporte triangular extintor CO2 2-5 kg (material) | 0 | 2.8 |
| %PM0100 | % | Pequeño Material | 1 % |  |

**10.07** ud BLQ.AUT.EMERG.DAISALUX NOVA 2N7 255 LUM (07/02/2008)
7 ud × 89.91 = 629.37
Bloque autónomo de emergencia IP44 IK 04, de superficie, empotrado o estanco (caja estanca: IP66 IK08), de 255 Lúm. con lámpara de emergencia FL. 8W, con caja de empotrar blanca o negra, con difusor transparente o biplano opal. Piloto testigo de carga LED blanco. Autonomía 2 horas. Equipado con batería Ni-Cd estanca de alta temperatura. Base y difusor construidos en policarbonato. Opción de telemando. Construido según normas UNE 20-392-93 y UNE-EN 60598-2-22. Instalado incluyendo replanteo, accesorios de anclaje y conexionado.

| Código | Ud | Descripción | Rendimiento | Precio |
|---|---|---|---|---|
| O01OB200 | h. | Oficial 1ª electricista | 0 | 22.59 |
| P16EDA090 | ud | Bl.Aut.Emerg.Daisalux Nova 2N7 (material; 07/02/2008) | 0 | 135.6 |
| P01DW090 | ud | Pequeño material | 0 | 1.61 |

Claves: autónomo, carga, superficie, lámpara, estanco, bloque, blanco, negro, difusor, transparente, testigo, empotrable, emergencia, piloto, equipo, norma, accesorio, alto, temperatura, base, construcción, opcional, mando, conexión, replanteo, anclaje, hora, policarbonato, caja

| Medición | Uds. | Parcial |
|---|---|---|
| sala | 7 | 7.000 |
| Total |  | 7 |

**10.08** ud BLQ.AUT.EMERG.DAISALUX HYDRA 3N4 125 LUM (07/02/2008)
7 ud × 82.95 = 580.65
Bloque autónomo de emergencia IP42 IK 04, de superficie, semiempotrado pared, enrasado pared/techo, banderola o estanco (caja estanca: IP66 IK08) de 125 Lúm. con lámpara de emergencia de FL. 8 W. Carcasa fabricada en policarbonato blanco, resistente a la prueba del hilo incandescente 850ºC. Difusor en policarbonato transparente, opalino o muy opalino. Accesorio de enrasar con acabado blanco, cromado, niquelado, dorado, gris plata. Piloto testigo de carga LED blanco. Autonomía 3 horas. Equipado con batería Ni-Cd estanca de alta temperatura. Opción de telemando. Construido según normas UNE 20-392-93 y UNE-EN 60598-2-22. Instalado incluyendo replanteo, accesorios de anclaje y conexionado.

| Código | Ud | Descripción | Rendimiento | Precio |
|---|---|---|---|---|
| O01OB200 | h. | Oficial 1ª electricista | 0 | 22.59 |
| P16EDD070 | ud | Bl.Aut.Emerg.Daisalux Hydra 3N4 (material; 07/02/2008) | 0 | 93.69 |
| P01DW090 | ud | Pequeño material | 0 | 1.61 |

Claves: lámpara, estanco, bandera, pared, empotrable, emergencia, transparente, accesorio, incandescencia, bloque, policarbonato, blanco, resistencia, autónomo, cable, difusor, fabricación, carcasa, mando, prueba, piloto, conexión, caja, dorado, norma, plata, superficie, testigo, carga, hora, níquel, replanteo, cromado, alto, temperatura, opcional, construcción, anclaje, equipo, gris

**10.09** ud BLQ.AUT.EMERG.DAISALUX HYDRA N2 95 LUM ESTANCA (07/02/2008)
4 ud × 85.53 = 342.12
Bloque autónomo de emergencia IP42 IK 04, de superficie, semiempotrado pared, enrasado pared/techo, banderola o estanco (caja estanca: IP66 IK08) de 95 Lúm. con lámpara de emergencia de FL. 8 W. Carcasa fabricada en policarbonato blanco, resistente a la prueba del hilo incandescente 850ºC. Difusor en policarbonato transparente, opalino o muy opalino. Accesorio de enrasar con acabado blanco, cromado, niquelado, dorado, gris plata. Piloto testigo de carga LED blanco. Autonomia 1 hora. Equipado con batería Ni-Cd estanca de alta temperatura. Opción de telemando. Construido según normas UNE 20-392-93 y UNE-EN 60598-2-22. Instalado incluyendo replanteo, accesorios de anclaje y conexionado.

| Código | Ud | Descripción | Rendimiento | Precio |
|---|---|---|---|---|
| O01OB200 | h. | Oficial 1ª electricista | 0 | 22.59 |
| P16EDD010 | ud | Bl.Aut.Emerg.Daisalux Hydra N2 (material; 07/02/2008) | 0 | 53.42 |
| P01DW090 | ud | Pequeño material | 0 | 1.61 |

Claves: incandescencia, accesorio, blanco, empotrable, bandera, bloque, caja, lámpara, carcasa, emergencia, transparente, pared, difusor, policarbonato, fabricación, plata, cable, resistencia, superficie, prueba, equipo, estanco, dorado, hora, carga, testigo, níquel, gris, alto, temperatura, autónomo, anclaje, piloto, cromado, opcional, conexión, replanteo, norma, construcción, mando

| Medición | Uds. | Parcial |
|---|---|---|
| duchas | 4 | 4.000 |
| Total |  | 4 |

## 11 PINTURAS (27/07/2026)
Importe: 3239.05

**11.01** m2 PARED PINTADA NCS 2005 Y20R, ACABADO MATE H.1600mm Y TECHOS (27/07/2026)
93.13 m2 × 9.29 = 865.18
PAREDES Y TECHOS REVESTIDOS CON PINTURA LAVABLE DE ALTA CALIDAD EN NCS 2005
Y20R, ACABADO MATE EN PAREDES Y TECHOS ZONA VESTUARIOS Y CUARTOS SEGUN DISEÑO TRIBEKA

| Medición | Uds. | Largo | Alto | Parcial |
|---|---|---|---|---|
| TECHOS VESTUARIOS Y CUARTOS |  |  |  |  |
| Vestuario adaptado | 6.8 |  |  | 6.800 |
| Vestuarios | 35 |  |  | 35.000 |
| PAREDES VESTUARIOS Y CUARTOS |  |  |  |  |
| Vestuarios, zona fuera de cabinas | 1 | 25 | 1.5 | 37.500 |
| Cabinas inodoros |  |  |  |  |
|  | 1 | 5 | 1.5 | 7.500 |
| Cabina urinario | 1 | 4.22 | 1.5 | 6.330 |
| Total |  |  |  | 93.13 |

**11.02** m2 PARED PINTADA NCS S 8000 N, ACABADO MATE (27/07/2026)
131 m2 × 9.29 = 1216.99
PAREDES Y TECHOS REVESTIDOS CON PINTURA
LAVABLE DE ALTA CALIDAD EN NCS S 8000 N, ACABADO MATE EN PAREDES DE SALA DE ENTRENAMIENTO, TECHO SALA DE ENTRENAMIENTO, TECHO VESTIBULO DE ENTRADA Y SUS PAREDES, SEGUN DISEÑO TRIBEKA

| Medición | Uds. | Parcial |
|---|---|---|
| Techo sala entrenamiento | 87 | 87.000 |
| Vestibulo entrada | 44 | 44.000 |
| Total |  | 131 |

**11.03** m2 PARED REVESTIDA CON PINTURA S/D TRIBEKA ZONAS SIN CHAPA H=1400mm (27/07/2026)
124.53 m2 × 9.29 = 1156.88
PARED REVESTIDA CON PINTURA
LAVABLE DE ALTA CALIDAD EN NCS S
8000 N, ACABADO MATE H.400mm A
EXCEPCION DE LAS PAREDES CON CHAPA

| Medición | Uds. | Largo | Alto | Parcial |
|---|---|---|---|---|
| Perimetro zona de entrenamiento | 1 | 46.7 | 0.9 | 42.030 |
| Vestibulo entrada | 1 | 25 | 3.3 | 82.500 |
| Total |  |  |  | 124.53 |

## 13 SEGURIDAD Y SALUD (23/07/2026)
Importe: 645.01

**13.01** pa SEGURIDAD Y SALUD (28/07/2026)
1 pa × 387.01 = 387.01
PA. SEGURIDAD Y SALUD, ENTREGA DE EPIS, ACONDICIONAMIENTO DE ASEO CON INODORO Y LAVABO EN OBRA.

**13.02** pa EVALUACIÓN DE RIESGOS (23/07/2026)
1 pa
ELEBORACIÓN DE PLAN DE SEGURIDAD Y SALUD.
*OJO COORDINACIÓN DE SEGURIDAD Y SALUD NO INCLUIDA, PENDIENTE DE DEFINIR QUIEN SE ENCARGA DE DICHO TRABAJO.
NO SE PRESUPUESTA

**13.03** ud COORDINACIÓN DE SEGURIDAD (23/07/2026)
1 ud
GESTIÓN PREVENTIVA Y COORDINACIÓN DE SEGURIDAD EN OBRA:
•
ACTA DE APROBACIÓN DEL PLAN DE SEGURIDAD Y SALUD EN EL TRABAJO DURANTE LA FASE DE EJECUCIÓN DE LA OBRA.
•
REQUERIMIENTO Y CUSTODIA DE DOCUMENTACIÓN A ENTREGAR POR LOS CONTRATISTAS DURANTE LA FASE DE EJECUCIÓN DE LA OBRA ( < 10 CONTRATAS, SUBCONTRATAS Y/O AUTÓNOMOS ).
•
DEPÓSITO Y CUSTODIA DEL LIBRO DE INCIDENCIAS POR EL COORDINADOR EN MATERIA DE SEGURIDAD Y SALUD.
•
VISITAS DE GESTIÓN Y COORDINACIÓN EN FASE DE EJECUCIÓN OBRA.
LA PARTICIPACIÓN DEL ARQUITECTO TÉCNICO EN EL CONJUNTO DE LOS TRABAJOS DESCRITOS ES DEL 100%.
PARA LA REALIZACIÓN DE ESTOS TRABAJOS, EL ARQUITECTO TÉCNICO SE COMPROMETE A REALIZAR UNA VISITA SEMANAL, QUINCENAL A LA OBRA.
EL COORDINADOR DE SEGURIDAD LO CONTRATA EL FRANQUICIADO

**13.04** ud GESTION DE RESIDUOS (28/07/2026)
1 ud × 258 = 258.00

## 14 VARIOS Y SEÑALETICA (27/03/2018)
Importe: 9092.04

**14.04** Ud SEÑALETICA PEGADA EN PUERTA DE ENTRADA (28/07/2026)
1 Ud × 290.25 = 290.25

**14.05** Ud LETRAS ENTRADA S/D TRIBEKA (28/07/2026)
1 Ud × 290.25 = 290.25

**14.06** Ud LETRAS SOBRE CHAPA ENCIMA DE BANCO INTERIOR S/D TRIBEKA (28/07/2026)
1 Ud × 870.76 = 870.76

**14.07** Ud SEÑALETICA PEGADA EN ESPEJO DE BAÑO S/D TRIBEKA (28/07/2026)
1 Ud × 159.96 = 159.96

**14.08** Ud SEÑALETICA PEGADA AL MARCO DE LA PUERTA S/D TRIBEKA (28/07/2026)
2 Ud × 45.15 = 90.30

**14.09** Ud SEÑALETICA WC S/D TRIBEKA (28/07/2026)
2 Ud × 116.1 = 232.20

**14.10** Ud SEÑALETICA DUCHA S/D TRIBEKA (28/07/2026)
3 Ud × 116.1 = 348.30

**14.11** Ud MARCO DE METACRILATO TRANSPARENTE INFO GYM TAMAÑO A4 (28/07/2026)
1 Ud × 70.95 = 70.95

**14.12** Ud VINILO "UNETE A LA FAMILIA DISTRITO" S/D TRIBEKA 270X25 CM (28/07/2026)
1 Ud × 593.41 = 593.41

**14.13** Ud MANO DE OBRA INSTALACION SEÑALETICA (27/07/2026)
1 Ud × 1032.02 = 1032.02

| Código | Ud | Descripción | Rendimiento | Precio |
|---|---|---|---|---|
| CM3O01OA070 | h | Peón ordinario | 0 | 0 |

**14.14** u SEÑAL VESTUARIO ACCESIBLE ALTO RELIEVE 170x85 mm (27/03/2018)
1 u × 58.05 = 58.05
Señal de indicación de vestuario accesible; en placa de 170x85 mm de tamaño, con alto relieve y contraste cromático (mayor del 60%), conforme a UNE 170002, con símbolo internacional de accesibilidad (SIA) integrado conforme a UNE 41501; fabricada en material plástico resistente a arañazos y a los rayos UV. Totalmente instalada sobre soporte mediante adhesivo; i/p.p. de replanteo, limpieza y medios auxiliares. Base de precios de la Construcción de la Comunidad de Madrid. Precio particularizado para el Área 3.

| Código | Ud | Descripción | Rendimiento | Precio |
|---|---|---|---|---|
| CM3O01OA060 | h | Peón especializado (mano de obra) | 0 | 27.14 |
| CM3P36ICS060 | u | Cartel vestuario accesible alto relieve 170x85 mm (material) | 0 | 31.81 |
| CM3P01UA290 | u | Adhesivo de montaje (cartucho 350 g) (material) | 0 | 10.6 |
| %PM0100 | % | Pequeño Material | 1 % |  |

**14.15** u SEÑAL SÍMBOLO INTERNACIONAL ACCESIBILIDAD (SIA) ALTO RELIEVE 100 (27/03/2018)
1 u × 45.15 = 45.15
Señal de símbolo internacional de accesibilidad (SIA), para indicaciones de itinerarios, entradas, elementos o equipamientos accesibles, conforme a UNE 41501:2002; en placa de 100x100 mm de tamaño, con alto relieve y contraste cromático (mayor del 60%), conforme a UNE 170002; fabricada en material plástico resistente a arañazos y a los rayos UV. Totalmente instalada sobre soporte mediante adhesivo; i/p.p. de replanteo, limpieza y medios auxiliares. Conforme a CTE DB SUA y Ley 8/2013, de 26 de junio, de Rehabilitación, Regeneración y Renovación Urbanas. Base de precios de la Construcción de la Comunidad de Madrid. Precio particularizado para el Área 3.

| Código | Ud | Descripción | Rendimiento | Precio |
|---|---|---|---|---|
| CM3O01OA060 | h | Peón especializado | 0 | 27.14 |
| CM3P36ICI020 | u | Cartel SIA alto relieve 100x100 mm (material) | 0 | 23.41 |
| CM3P01UA290 | u | Adhesivo de montaje (cartucho 350 g) | 0 | 10.6 |
| %PM0100 | % | Pequeño Material | 1 % |  |

**14.01** ud BANDERIN OPACO EN FACHADA 800X600X100cm (28/07/2026)
1 ud × 374.11 = 374.11

**14.03** ud ROTULO INTERIOR LUMINOSO DISEÑO TRIBEKA (28/07/2026)
1 ud × 1677.03 = 1677.03

**14.16** ud LOGO DISTRITO RETROLIMINADO INTERIOR VESTIBULOS/D TRIBEKA (28/07/2026)
1 ud × 2064.03 = 2064.03

**14.17** ud ESPEJO LAVABOS 190X70cm SIN BORDES
1 ud × 895.27 = 895.27
Espejo sin marco visible realizado con una luna float incolora de 3 mm plateada por su cara posterior, incluido canteado perimetral y taladros. Totalmente instalado según reglas de montaje de UNE-EN 12488:2017 y NTE-FVP y conforme a los documentos básicos del CTE DB-HE, DB-HS y DB-SUA. Materiales con marcado CE y DdP (Declaración de prestaciones) según Reglamento (UE) 305/2011 y evaluación de conformidad del vidrio según UNE-EN 1036-2:2009. Base de precios de la Construcción de la Comunidad de Madrid. Precio particularizado para el Área 3. DIMENSIONES 170X90CM SEGUN DISEÑO TRIBEKA

| Código | Ud | Descripción | Rendimiento | Precio |
|---|---|---|---|---|
| CM3O01OB250 | h | Oficial 1ª vidriería (mano de obra) | 0 | 33.98 |
| CM3P14GI050 | m2 | Espejo plateado 3 mm (material) | 0 | 21.61 |
| CM3P14KC010 | m | Canteado espejo (material) | 0 | 1.7 |
| CM3P14KW080 | u | Taladro espejo hasta 10 mm (material) | 0 | 1.97 |

**14.18** ud ENCIMERA DE 170X50cm SEGUN DISEÑO TRIBEKA
1 ud
ESTA PRESUPUESTADA EN APARATOS SANITARIOS

| Código | Ud | Descripción | Rendimiento | Precio |
|---|---|---|---|---|
| CM3O01OB150 | h | Oficial 1ª carpintero | 0 | 34.07 |
| CM3O01OB160 | h | Ayudante carpintero | 0 | 32.28 |
| 15.02.01 | u | Encimera DM hidrofugo 170xX50X2 cm (material; 04/01/2026) | 0 | 451.51 |
| CM3P11WX010 | u | Garra acero cuadradillo 12x12 mm (material) | 0 | 10.27 |
| CM3P11WP080 | u | Tornillo ensamble zinc/pavón (material) | 0 | 0.18 |
| CM3P01CY010 | t | Yeso negro en sacos YG (material) | 0 | 110.62 |
| CM3P01DW050 | m3 | Agua | 0 | 1.92 |
| 15.02.02 | u | Frente encimera DM hidrofugo 170xX30X2 cm (material; 04/01/2026) | 0 | 412.81 |
| 15.02.03 | u | Escuadra de hierro lacado al horno en color negro (material; 04/01/2026) | 0 | 90.3 |

**14.19** m2 ESPEJO EN PARED 100X90cm SIN BORDES
0.9 m2
Espejo sin marco visible realizado con una luna float incolora de 3 mm plateada por su cara posterior, incluido canteado perimetral y taladros. Totalmente instalado según reglas de montaje de UNE-EN 12488:2017 y NTE-FVP y conforme a los documentos básicos del CTE DB-HE, DB-HS y DB-SUA. Materiales con marcado CE y DdP (Declaración de prestaciones) según Reglamento (UE) 305/2011 y evaluación de conformidad del vidrio según UNE-EN 1036-2:2009. Base de precios de la Construcción de la Comunidad de Madrid. Precio particularizado para el Área 3. DIMENSIONES 100X90CM SEGUN DISEÑO TRIBEKA
NO SE PRESUPUESTA, DONDE ESTAN UBICADOS?

| Código | Ud | Descripción | Rendimiento | Precio | Importe |
|---|---|---|---|---|---|
| CM3O01OB250 | h | Oficial 1ª vidriería | 0.73 | 33.98 | 24.81 |
| CM3P14GI050 | m2 | Espejo plateado 3 mm | 1 | 21.61 | 21.61 |
| CM3P14KC010 | m | Canteado espejo | 4 | 1.7 | 6.80 |
| CM3P14KW080 | u | Taladro espejo hasta 10 mm | 4 | 1.97 | 7.88 |
|  |  | Costes directos |  |  | 61.10 |

## 15 INSONORIZACION (23/07/2026)
Importe: 35285.63
Suministro e instalación puerta Semi- acústica (R=36dB)

**15.01** m2 AISLAMIENTO TECHO ACUSTICO (27/07/2026)
86.6 m2 × 133.77 = 11584.48
Techo acústico: Se instalará un techo acústico descolgado del forjado original con amortiguadores de baja frecuencia de resonancia al que se fijarán mecánicamente dos placas de yeso laminado standard de 18mm de espesor con una membrana acústica de tipo MAD4 entre ellas (sándwich acústico). Se dejará una cámara de aire de 200mm que se rellenará con 2 lanas minerales de 40kg/m3 y 50mm de espesor. El espesor total acabado de la solución será de 240mm. Todas las instalaciones (electricidad, climatización, etc.) se instalarán por debajo del techo acústico, ancladas a él.

| Medición | Uds. | Largo | Parcial |
|---|---|---|---|
| Sala entrenamiento | 1 | 86.6 | 86.600 |
| Total |  |  | 86.6 |

**15.02** m2 AISLAMIENTO PAREDES (27/07/2026)
154.11 m2 × 122.81 = 18926.25
En paredes (perimetrales): Se instalará un trasdosado acústico con perfilería autoportante y amortiguadores de baja frecuencia de resonancia a la que se fijarán mecánicamente 2 placas de yeso laminado standard de 18mm de espesor con una membrana acústica de tipo MAD4 entre ellas. Se dejará una cámara de aire de 100mm que se rellenará con 2 lanas de roca de 40kg/m3 y 50mm de espesor. El espesor total acabado de la solución será de 140mm. Todas las instalaciones (electricidad, climatización, etc.) se instalarán por fuera del paramento insonorizado.
En pilares y pilastras se ejecutará la misma solución que en paredes reduciendo en 50mm la cámara de aire e introduciendo una capa de lana de roca menos.

| Medición | Uds. | Largo | Alto | Parcial |
|---|---|---|---|---|
| Sala entrenamiento | 1 | 46.7 | 3.3 | 154.110 |
| Total |  |  |  | 154.11 |

**15.03** m2 AISLAMIENTO SUELO (27/07/2026)
86.6 m2 × 30.7 = 2658.62
Suelo acústico: copoprem de 40mm bajo suelo de caucho

| Medición | Uds. | Largo | Parcial |
|---|---|---|---|
| Sala entrenamiento | 1 | 86.6 | 86.600 |
| Total |  |  | 86.6 |

**15.04** U BASE ESCUADRAS Y TRX (27/07/2026)
6 U × 197.37 = 1184.22
Instalación de anclajes para escuadra tipo DISTRITO y anclaje de TRX.
FALTA DISEÑO PRECIO ORIENTATIVO

**15.05** u PUERTA SEMIACUSTICA 36dB (23/07/2026)
1 u × 932.06 = 932.06

| Código | Ud | Descripción | Rendimiento | Precio |
|---|---|---|---|---|
| CM3O01OB130 | h | Oficial 1ª cerrajero | 0 | 0 |
| CM3O01OB140 | h | Ayudante cerrajero | 0 | 0 |
| 15.05.01 | u | PUERTA ACUSTICA r=36dB (material; 23/07/2026) | 0 | 0 |
| %MF1000 | % | Maquinaria fabricación (23/07/2026) | 0 % |  |

| Medición | Uds. | Parcial |
|---|---|---|
| Acceso vestuarios | 1 | 1.000 |
| Total |  | 1 |

## Precios auxiliares

**CM3A02A021** m3 MORTERO CEMENTO M-5 ELABORADO A MANO SEMISECO
Mortero de cemento CEM II/B-P 32,5 N y arena de río M-5 para uso corriente (G), con resistencia a compresión a 28 días de 5,00 N/mm2, amasado a mano semiseco para solar, s/RC-16. Base de precios de la Construcción de la Comunidad de Madrid. Precio particularizado para el Área 3.

| Código | Ud | Descripción | Rendimiento | Precio |
|---|---|---|---|---|
| CM3O01OA070 | h | Peón ordinario | 0 | 0 |
| CM3P01CC020 | t | Cemento CEM II/B-P 32,5 N sacos (material) | 0 | 176.33 |
| CM3P01AA020 | m3 | Arena de río 0/6 mm | 0 | 0 |
| CM3P01DW050 | m3 | Agua | 0 | 1.92 |

**CM3A01L090** m3 LECHADA CEMENTO BLANCO BL 22,5 X
Lechada de cemento blanco BL 22,5 X amasado a mano, s/RC-16. Base de precios de la Construcción de la Comunidad de Madrid. Precio particularizado para el Área 3.

| Código | Ud | Descripción | Rendimiento | Precio |
|---|---|---|---|---|
| CM3O01OA070 | h | Peón ordinario | 0 | 0 |
| CM3P01CC120 | t | Cemento blanco BL 22,5 X sacos (material) | 0 | 302.64 |
| CM3P01DW050 | m3 | Agua | 0 | 1.92 |

**UISOC101** m² Conducto Isover CLIMAVER® Plus R®, 25 mm (22/10/2024)
Precio: 35
m² de lana mineral ISOVER CLIMAVER PLUS R constituido por paneles rígidos de lana de vidrio ISOVER de alta densidad, revestidos por la cara exterior con una lámina de aluminio reforzada con papel kraft y malla de vidrio, que actúa como barrera de vapor, y por su cara interior, con una lámina de aluminio reforzada con papel kraft, de 25 mm de espesor cumpliendo la norma UNE EN 14303 Productos Aislantes térmicos para equipos en edificación e instalaciones industriales con marcado CE de Sistema de conductos autoportantes para climatización y ventilación ETA 20/0122 según EAD 360001-00-0803. Con una conductividad térmica de 0,032 a 0,038 W / (m†¢K), clase de reacción al fuego B-s1, d0 y código de designación MW-EN 14303-T5-MV1.

| Código | Ud | Descripción | Rendimiento | Precio |
|---|---|---|---|---|
| PISO-KD10840 | m² | Conducto CLIMAVER® PLUS R® 3000x1190x25 mm (material; 22/10/2024) | 1.15 | 34.31 |
| PISO-KD10821 | m | Cinta CLIMAVER® de aluminio de 50 micras, 50 m x 63 mm (material; 22/10/2024) | 1.5 | 0.71 |
| PISO-KD10759 | u | Adhesivo vinílico Cola CLIMAVER® (material; 22/10/2024) | 0.01 | 18.32 |
| PISO-SUPGALV | u | Soporte metálico acero galvanizado sujeción a forjado (material; 22/10/2024) | 0.5 | 5.5 |
| OGEN003 | h | Oficial 1ª (mano de obra; 07/01/2025) | 0.32 | 26.97 |
| OGEN005 | h | Ayudante (mano de obra; 07/01/2025) | 0.32 | 25.13 |
| %MA | % | Medios auxiliares (22/10/2024) | 2 % |  |

## Recursos

**O01OB170** h Oficial 1ª fontanero calefactor
Claves: calefactor, fontanería

**PISO-KD10759** u Adhesivo vinílico Cola CLIMAVER®
Adhesivo vinílico en dispersión acuosa. Especialmente concebido para la unión de lana de vidrio.

**PISO-KD10821** m Cinta CLIMAVER® de aluminio de 50 micras, 50 m x 63 mm
Cinta de aluminio de 50 micras de espesor y 63 mm de ancho con adhesivo a base de resinas acrílicas.
NOTA: estimación de consumo en torno a 1/3 el diámetro del conducto por ml.

**PISO-KD10840** m² Conducto CLIMAVER® PLUS R® 3000x1190x25 mm
Panel de Lana de Vidrio de alta densidad, revestido por ambas caras con complejos de aluminio, y con el canto macho rebordeado por el revestimiento interior.
